# Neubau Kita St Ambrosius Hergensweiler
Angebotsaufforderung (GAEB DA XML 3.3, DA83)
Projekt: 036
Währung: EUR
Erstellt mit: GXML Toolbox V3.3 R20220330, ORCA AVA 26.0.7 26.00.07, 27.01.2026

## Angaben zur Baustelle
Angaben zur Baustelle

Lage
Friedhofweg 4
88138 Hergensweiler

Bauaufgabe
In unmittelbarer Nähe zur Grundschule, und der Kirche soll im historischen Dorfkern von
Hergensweiler eine 6-gruppinge Kindertagesstätte als Ersatzneubau errichtet werden. Zusammen mit der
Leiblachhalle und der Grundschule definiert das bereits bestehende Gebäude der Kita den
Schulhof, der auch der Gemeinde als Begegnungs- und Veranstaltungsort dient.
Der Entwurf für die neue zweigeschossige Kindertagesstätte legt sich - wie auch das bestehende Gebäude - an die Süd-Westliche Kante des Schulhofs und fasst diesen mit seiner langen Gebäudekante
deutlich. In Richtung Dorfstraße und Hauptstraße reagiert das Gebäude mit schmalen charakteristischen Giebelseiten auf die Umgebung während es sich im Süd-Westen mit großformatigen Fenstern, Terrassen und Balkonen zum Garten öffnet. Konstruktiv wird der Neubau weitestgehend in Holzbauweise errichtet. Auf einer betonierten Bodenplatte werden die beiden Geschosse als Holz-Skelettbau mit Brettstapeldecken errichtet. Die Außenwände stehen auf betonierten Sockeln. Die beiden gegeneinander versetzten Puktdächer prägen die Schnittfigur des Hauses.

Rettungswege
Die Feuerwehrzufahrten und Rettungswege müssen jederzeit, ohne Ausnahme, freigehalten werden. Es gibt einen Plan zur Baustelleneinrichtung.
Die Zugänge und Verkehrswege sind sauber zu halten und dürfen nicht mit Material etc. verstellt werden.

Zufahrt, Lagerflächen und Parkplatzsituation
Die Baustelle wird über eine Hauptzufahrt im Nordosten und eine Nebenzufahrt im Südwesten erschlossen. Die Andienung der Baustelle erfolgt über den Nordosten. Lager- und Aushubflächen stehen ausreichend auf dem Grundstück im Nordwesten zur Verfügung. Stellplätze für Baustellenfahrzeuge sind nicht gesondert ausgewiesen und sind begrenzt vorhanden.

Baustelleneinrichtung
Der AN hat die Arbeitsbereiche außerhalb der Arbeitszeit verschlossen zu halten. Der Bauzaun ist zu allen Zeiten geschlossen zu halten. Aufwendungen hierfür sind in die EPs einzukalkulieren. Fehlende oder beschädigte Elemente des Bauzauns sind der Bauleitung unverzüglich zu melden.

Der AN ist verpflichtet, in allen Gefahrenstellen, insbesondere bei Öffnungen, Deckenaussparungen, Balkonen, Treppen, Lichthöfen usw. unverzüglich Schutzvorrichtungen (wie z.B. Notgeländer, Abdeckungen usw.) so anzubringen, dass diese die Möglichkeit der weiteren Arbeiten an den Bauteilen (Belag von Fußböden u. ä.) bis zur endgültigen Fertigstellung ermöglichen. Im Zweifelsfalle ist die Schutzvorrichtung mit dem Auftraggeber zu besprechen.

Baumschutz
Im Bereich der Baustelle befindet sich eine besonders schützenswerte Blutbuche. Arbeiten im Kronen- oder Wurzelberich des Baums sind mit der Bauleitung abzusprechen.

Baustellenwerbung
Werbung / Firmenbanner an Bauzäunen und Gerüsten sind nicht gestattet. Der AG stellt ein Bauschild, auf welchem die ausführenden Firmen genannt werden.

Einbauhöhen:
ab OK Rohfußboden:
EG:  bis max.  3,25m
EG Bereich Foyer:  bis max.  8,35m
OG:  bis max.  5,50m

## Planunterlagen
Planunterlagen

Den Ausschreibungsunterlagen sind folgende Anlagen beigefügt:

- Bauzeitenplan
- Brandschutzkonzept
- Baugrundgutachten

Werkplanung Architektur
HGW-TP3-ARC-05-GR-U1-00-0001-V-00 GR UG  M 1:50
HGW-TP3-ARC-05-GR-00-00-0002-V-00 GR Sockel  M 1:50
HGW-TP3-ARC-05-GR-00-00-0003-V-00 GR EG  M 1:50
HGW-TP3-ARC-05-GR-01-00-0004-V-00 GR OG1  M 1:50
HGW-TP3-ARC-05-DA-00-00-0005-V-00 GR DA  M 1:50
HGW-TP3-ARC-05-SC-30-00-0010-V-00 Schnitte 1  M 1:50
HGW-TP3-ARC-05-SC-30-00-0011-V-00 Schnitte 2  M 1:50
HGW-TP3-ARC-05-AN-99-00-0015-V-00 Ansichten 1 Traufe  M 1:50
HGW-TP3-ARC-05-AN-99-00-0016-V-00 Ansichten 2 Giebel  M 1:50
HGW-TP3-ARC-05-BL-99-00-0040-V-00 Baustelleneinrichtung V1  M 1:200
HGW-TP3-ARC-05-BL-99-00-0040-V-00 Baustelleneinrichtung V2  M 1:200

Detailplanung Architektur
HGW-TP3-ARC-05-BO-DT-00-1000-V-00 Boden- / Dachaufbauten  M 1:10
HGW-TP3-ARC-05-DF-DT-00-1005-V-00 Wandaufbauten  M 1:10
HGW- TP3-ARC-05-DE-DT-00-1011-V-00 RD Fassade 1, Achse A  M 1:10 HGW-TP3-ARC-05-DE-DT-00-1012-V-00 RD Fassade 2, Achse A  M 1:10
HGW-TP3-ARC-05-DE-DT-00-1013-V-00 RD Fassade 3, Achse D  M 1:10
HGW-TP3-ARC-05-DE-DT-00-1014-V-00 RD Fassade 4, Achse D  M 1:10
HGW-TP3-ARC-05-DE-DT-00-1015-V-00 RD Fassade 5, Achse 1  M 1:10
HGW-TP3-ARC-05-DE-DT-00-1016-V-00 RD Oberlicht  M 1:10
HGW-TP3-ARC-05-TA-DT-00-1032-V-00 Aufzug
HGW-TP3-ARC-05-TA-DT-00-1033-V-00 Stütze Eingangsbereich  M 1:10

Tragwerksplanung
HGW-TP3-TRP-04-PP-99-00-0001-P-03 P-Plan
HGW-TP3-TRP-05-KP-99-00-0014-P-00 K-Übersichtsplan EG + OG
HGW-TP3-TRP-05-KP-AA-00-0011-P-01 K-Plan H
HGW-TP3-TRP-05-KP-DT-00-0013-P-00 Detailplan

HLS Planung
HGW-TP3-HLS-05-TD-00-00-0001-V-00 Aussparungsplanung EG
HGW-TP3-HLS-05-TD-01-00-0001-V-00 Aussparungsplanung OG
HGW-TP3-HLS-05-TH-00-00-0001-V-00 Heizung EG
HGW-TP3-HLS-05-TH-01-00-0001-V-00 Heizung OG
HGW-TP3-HLS-05-TL-00-00-0001-V-00 Lüftung EG
HGW-TP3-HLS-05-TL-01-00-0001-V-00 Lüftung OG
HGW-TP3-HLS-05-TR-00-00-0001-V-00 Sanitär EG
HGW-TP3-HLS-05-TR-01-00-0001-V-00 Saniär OG

Beiligende Pläne und Unterlagen sind Bestandteil der Leistungsbeschreibung, auch wenn in den einzelnen Positionen nicht ausdrücklich darauf verwiesen wird.

Die durch den Architekten und Tragweksplaner erstellten Pläne werden als PDF-Pläne an den AN geschickt.
Die Kosten für Vervielfältigungen sind durch den AN zu tragen.

## Ortsbesichtigung
Ortsbesichtigung

Vor Angebotsabgabe wird dem Bieter dringend empfohlen, sich direkt vor Ort über Lage und Beschaffenheit des Gebäudes und der Baustelle sowie sonstige ihn berührende Verhältnisse eingehend zu informieren. Ortsbesichtigungen können über folgenden Kontakt vereinbart werden:

gemeinde@hergensweiler.de
08388 / 217

Nachträgliche Einwendungen oder Forderungen durch resultierende Erschwernisse können nicht anerkannt werden.

## Zusätzliche technische und allgemeine Vertragsbedingungen
Zusätzliche technische und allgemeine Vertragsbedingungen

Ausführung
Für die Ausführung gelten die allgemein anerkannten Regeln der Technik und Baukunst, die Bestimmungen der VOB/B,C, sowie die einschlägigen gültigen DIN-Normen, behördliche Vorschriften und Unfallverhütungsvorschriften sowie die jeweiligen Werks-Herstellervorschriften der im LV beschriebenen Materialien und Produkte und deren dazugehörige technische Merkblätter und Sicherheitsdatenblätter in der neuesten Fassung.
Über die VOB/B, C hinausgehende Festlegungen und Vereinbarungen bleiben davon unberührt. Des weiteren gilt die Unfallverhütungsvorschrift "Leitern und Tritte".
Sämtliche zu verwendenen Materialien, Einbauteile und Verbindungsmittel müssen bauaufsichtlich zugelassen sein. Sie dürfen kein Formaldehyd, POP, Lindan, Dioxin, Asbest bzw. einen anderen zum Zeitpunkt der Angebotsabgabe bereits anerkannt gesundheitsgefährdenden Stoff enthalten. Entsprechende Prüfzeugnisse sind vom AN vorzulegen.
Alle Leistungen umfassen Lieferung, Zusammenbau und Einbau der beschriebenen Bauteile und Stoffe, einschl. Abladen, Lagern und Transport bis zum Montage- und Ausführungsort auf der Baustelle, wenn im Positionstext nicht anders angegeben.

Bauablauf
Falls die Einhaltung des Terminplans durch irgendwelche Umstände in Gefahr gerät, so ist hiervon die Bauleitung sowie der Terminplaner unverzüglich in Kenntnis zu setzen. Dies gilt auch für Ursachen, die nicht im eigenen Einflussbereich liegen, z.B. Verzug anderer Handwerker, unvorhergesehene Arbeiten, die von anderen Handwerkern auszuführen sind usw.
Die Leistungen müssen in Teilbereichen zeitlich versetzt ausgeführt werden. Der Montageablauf bzw. die zeitlich versetzte Leistungser- bringung ist mit der Bauleitung vor Ort abzustimmen. Die sich hieraus ergebenden Mehraufwendungen sind vom AN in die Einheitspreise einzukalkulieren.

Zusätzliche Nebenleistungen
Zusätzlich zu den in der VOB aufgeführten Leistungen werden folgende Nebenleistungen vereinbart:

- Einrichten, Vorhalten und Räumen von Aufenthaltsräumen, sofern vor Ort nicht ausreichend vorhanden sind
- Erstellen eines Ablaufplanes in Abstimmung mit den Beteiligten
- Teilnahme an Vor- und Baubesprechungen
- Eventuelle Beschädigungen an den bestehenden Zufahrten, Geh- und Radwegen sowie an der öffentlichen Straße, die nachweislich durch den AN verursacht wurden, sind vom AN auf eigene Kosten zu reparieren.
- Sauberhalten der Verkehrswege
- Sämtliche zur Befestigung erforderlichen Bohrarbeiten sind in die jeweiligen Positionen einzukalkulieren.
- Die Baustelle ist nach Abschluss der Arbeiten besenrein zu hinterlassen.
- In die Angebotspreise sind die Kosten für ein "Einführungsgespräch” einzukalkulieren. Es handelt sich um ein Gespräch aller am Bau Beteiligten, das vor Baubeginn durchgeführt wird, um alle Fragen und Termine zu besprechen. Der AN ist verpflichtet, an diesem Gespräch mit den maßgeblichen Mitarbeitern teilzunehmen, die abgesprochenen Termine anzuerkennen und die Mitarbeiter einzusetzen, die an dem Gespräch teilgenommen haben.
Bei weiteren Einsätzen auf der gleichen Baustelle sind dieselben Mitarbeiter wieder zur Verfügung zu stellen.

Sonstiges
Alle durch die auszuführenden Arbeiten gefährdeten bereits vorhandenen Bauteile sind gegen Verunreinigung und Schäden zu schützen, einschl. Lieferung, Anbringen, Vorhalten und wieder Abbauen und Abtransportieren der erforderlichen Materialien. Reparaturen und Instandsetzungen auf Grund von Beschädigungen oder Verschmutzungen an o.g. Bauteilen durch den Unternehmer gehen zu dessen Lasten. Der Auftragnehmer ist verpflichtet, die örtlichen Gegebenheiten - Gebäude, Grundstück, Nachbargebäude - durch Begehung und Inaugenscheinnahme vor Angebotsabgabe festzustellen und die Umstände bei der Kalkulation einzurechnen.

Abrechnung
Abrechnung nach Aufmaß: Maßgebend für die Abrechnung sind zunächst die Werkpläne des Architekten. Bei Abweichungen wird ein örtliches Aufmaß mit der örtl. Bauleitung erstellt. Solche Aufmaße, die durch den Fortgang der Arbeiten nicht mehr feststellbar sind, sind - im Beisein der örtl. Bauleitung - vor den Maßnahmen durch den AN zu erstellen. Das Stellen der Schlussrechnung erfordert eine vorher erfolgte Abnahme. Mit der Schlussrechnung sind von allen eingebauten Materialien die Übereinstimmungserklärung, Prüfzeugnisse, Errichterbestätigungen, ggf. Datenblätter und Wartungs- und Pflegeanleitungen als PDF und einfach in Papierform mitzuliefern, sowie ggf. alle Nachweise einer ordnungsgemäßen Entsorgung. Die Dokumentation ist der Bauleitung eine Woche vor der Abnahme vollumfänglich als PDF zur verfügung zu stellen. Ohne rechtzeitig eingereichte Dokumentation erfolgt keine Abnahme.

Abschlagszahlungen erfolgen nach Baustand. Die Leistungen sind durch prüfbare Aufmaßzusammenstellungen nachzuweisen. Sicherheitsleistungen erfolgen nach VOB/B § 17.

Bautagesberichte
Der Auftragnehmer ist verpflichtet, während der gesamten Ausführungszeit seiner Leistungen ein detailliertes Bautagebuch zu führen und dieses der Bauleitung bei jedem Baustellenbesuch unaufgefordert vorzulegen. Die Bautageberichte sind vom AN in DIN A4 einmal wöchentlich, für jeden Arbeitstag getrennt, bei dem Auftraggeber einzureichen.
Im Bautagebuch sind festzuhalten:
- Baustellenbesetzung und Qualifikation der Mitarbeiter,
- Witterung und Temperatur, Arbeitszeit,
- Baustellenbesuche von Bauleiter, Statiker u.a.,
- besondere Vorkommnisse und Anweisungen,
- Kurzbeschreibung der durchgeführten Leistungen (insbesondere Betoniervorgänge und Montagearbeiten), sowie Abnahmen.

Bauleitung
Der Auftragnehmer hat für die Leitung seiner Arbeiten an der Baustelle einen fachkundigen Vertreter zu benennen, der ihn dem Auftraggeber gegenüber rechtsverbindlich vertritt und der den Anforderungen eines Fachbauleiters nach LBO entspricht.
Als Aufsichtsperson ist ein fachlich geeigneter und deutschsprachiger Polier, Vorarbeiter bzw. Obermonteur zu benennen, der während der Arbeiten auf der Baustelle ständig anwesend sein muss. Er darf nicht ohne vorherige Vereinbarung abgezogen werden.

Baustellenbesetzung
Der AN ist verpflichtet, die Baustelle während der Ausführung der vertraglich geschuldeten Leistung werktags zu den üblichen Arbeitszeiten ohne Unterbrechung bis zum Abschluss der Maßnahme mit ausreichend Personal zu besetzen und somit seine Erreichbarkeit gegenüber dem AG sicher zu stellen. Einsatz von Subunternehmer nur nach vorheriger schriftlicher Anmeldung und Genehmigung durch den AG.

Liefern und Einbauen
Alle Position beinhalten das Liefern und EInbauen sämtlicher zur Erbringung der jeweiligen Leistung erforderlichen Materialien.

Angebotene Produkte
Wenn Bieterangaben durch den Bieter nicht ausgefüllt werden, wird davon ausgegangen, dass das ausgeschriebene Produkt angeboten wird.

Versicherung und Schutz der eigenen Leistungen
Schäden durch normale Witterungseinflüsse sind nicht versichert. Der AN hat seine Leistungen gegnüber Witterungseinflüssen zu schützen. Sämtliche Schutzmaßnahme sind, soweit nicht gesondert ausgeschrieben, in die EPs mit einzukalkulieren.

## zusätzliche allgemeine Vertragsbedingungen
zusätzliche allgemeine Vertragsbedingungen

Eine Stromentnahmestelle für Baustrom sowie Wasserentnahmestelle für Bauwasser sind bauseits vom AG eingerichtet. Der AN beteiligt sich an den Kosten wie folgt:

Baustrom:  für AN kostenlos
Bauwasser:  für AN kostenlos
Baumüll/Baureinigung:  0,2% der Brutto-Auftragssumme

## Abkürzungen und Abrechnungseinheiten
Abkürzungen und Abrechnungseinheiten

Folgende Abkürzungen werden verwendet:

AG = Auftraggeber
AN = Auftragnehmer
inkl. = Inklusive
evtl. = eventuell
AW = Außenwand
STB = Stahlbeton
Bo.Pl = Bodenplatte
DFF = Dachflächenfenster
Si = Sichtqualität A/B
NSi = keine Sichtqualität
BE = Baustelleneinrichtung
TWP = Tragwerksplanung
TDK = Turmdrehkran
EP = Einheitspreis
LV = Leistungsverzeichnis
OK = Oberkante
FFB = Fertigfußboden
RFB = Rohfußboden
Kita = Kindertagesstätte
RD = Regeldetail

Im Leistungsverzeichnis können folgende Abrechnungseinheiten zur Anwendung kommen:

h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

## Vorbemerkung gleichw.techn.Spezifikat
Gleichwertige Technische Spezifikationen

Soweit in der Leistungsbeschreibung auf Technische Spezifikationen, z. B. nationale Normen, mit denen Europäische Normen umgesetzt werden, europäische technische Zulassungen, gemeinsame technische Spezifikationen, internationale Normen, Bezug genommen wird, werden auch ohne den ausdrücklichen Zusatz: oder gleichwertig, immer gleichwertige Technische Spezifikationen in Bezug genommen.

## Unterl. Baupläne Schlitz-Durchbruchpläne
Unterlagen

Dem AN werden nach Auftragserteilung unentgeltlich zur Verfügung gestellt:
Baupläne der Baumaßnahme,
Schlitz- und Durchbruchpläne,
auf Datenträger, Datenübergabe per Zugriff auf Cloud-System, in einfacher Ausfertigung.

## Ausführungszeiten und Bauablauf
Ausführungszeiten und Bauablauf

Die in den Losen "Zimmerer und Holzbau"sowie "Fassade" beschriebenen
Positionen werden im Bauablauf teilweise zeitversetzt zu den vorher
beschriebenen Leistungen ausgeführt:

Nach Fertigstellung der Zimmerer- und Holzbauarbeiten werden die Fenster,die Sockeldämmung und die Beton-Fertigteilfassade im Sockelbereich eingebaut. Die Holzfassade wird im Anschluss montiert.

Eine Mehraufwand für die zeitversetzte Ausführung, wie eine ggf. eine erneute Baustelleneinrichtung ist in die EPs mit einzukalkulieren und wird nicht gesondert vergütet.

Es sind folgende Ausführungszeiten vorgesehen:

Zimmerer- und Holzbau
Tragwerk:  24.09.2026 - 18.112026
Innenwände:  19.11.2026 - 28.01.2027
Schließen IW nach Installationen HLSE: 28.05.2027 - 10.06.2027

Unterbrechnung: Fenster / Sockel  - - -
Holzfassade:  27.04.2027 - 08.07.2027

Aufbau Holzbauarbeiten (LOS 1) erfolgt etappenweise von Süden her beginnend:

Abschnitt 1: Achsen 19-13
Abschnitt 2: Achsen 13-08
Abschnitt 3: Achsen 08-01

## Baustelleneinrichtung
Baustelleneinrichtung

Die Baustelle ist bauseits wie folgt eingerichtet:

- geschotterte BE Fläche im Norden des Baufelds:
  Lager und Montageflächen stehen hier begrenzt zur Verfügung.
- 1 Bürocontainer für Bauleitung
- 1 Aufenthaltscontainer
- 1 Sanitärcontainer
- Baustelle ist eingezäunt
- Gerüst: Fassadengerüst

Alle weiteren für die eigenen Arbeiten notwendigen Gerüste sind vom AN zu stellen und mit einzukalkulieren.

Notwendige mobile Hebewerkzeuge, sonstige Arbeitsgeräte und Fahrtkosten die zur Durchführung der nachfolgend beschriebenen Leistungen notwendig sind, sind vom AN zu stellen und in die Einheitspreise mit einzukalkulieren.

## 016 Zimmer- und Holzbauarbeiten

### Los 01 Zimmerer und Holzbau

#### Titel 01.01 Baustelleneinrichtung und Planung

**01.01.1 Baustelleneinrichtung**
*** Pauschalposition
STLB-Bau 04/2025 000
Baustelle für sämtliche, in der Leistungsbeschreibung aufgeführten Leistungen einrichten.
Menge: 1,000 psch

**01.01.2 Turmdrehkran stationär untendrehend aufbauen abbauen**
*** Grundposition ZZ 1.0
*** Bezugsbeschreibung
Stationären Turmdrehkran, untendrehend, mit Laufkatzausleger,Hakenhöhe mind. 35m,
max. Ausladung 45m, Nutzlast bei 45m Ausladung: 1400 kg
einschl. Fundamentkreuz auf Abstützplatten
Menge: 2,000 St

**01.01.3 TDK obendrehend**
*** Wahlposition ZZ 1.1
*** wie Position 01.01.2
TDK, obendrehend, max. Ausladung 78m, Nutzlast bei 78m Ausladung: 1.700 kg
einschl. Fundamentkreuz auf Abstützplatten
Menge: 1,000 St

**01.01.4 Turmdrehkran vorhalten**
*** Grundposition ZZ 2.0
*** Bezugsbeschreibung
Stationären Turmdrehkran aus v.b. Position vorhalten, ggf. auch für nachfolgende dritte Gewerke vorhalten und zur Verfügung stellen, inkl. Einweisung von nachfolgenden Gewerken.

Aufbau Kran: 24.09.2026
Abbau Kran:  08.07.2027

Positionsmenge = Produkt aus
2 St. (Vorhaltemenge)
mal
41 Wo (Vorhaltedauer).
Menge: 162,000 StWo

**01.01.5 TDK obendrehend vorhalten**
*** Wahlposition ZZ 2.1
*** wie Position 01.01.4
für TDK obendrehend aus Pos. 013.01.01.05
Menge: 41,000 StWo

**01.01.6 Schutzgeländer**
STLB-Bau 2025-04 000
Schutzgeländer, aus Holz, gehobelt, auf befestigtem Untergrund, Höhe 1 m, einrichten und räumen.
Menge: 20,000 m

**01.01.7 Erstellen von Abbund- und Ausführungsplanung**
*** Pauschalposition
Die Abbund- und Ausführungsplanung ist dem Entwurfsverfasser bis spätestens Ende Juni 2026 vorzulegen.

Mit der Planung ist ein detaillierter Terminplan zu Liefer- und Aufbauzeiten beizulegen.
Menge: 1,000 psch

**01.01.8 Eingebaute Bauteile gegen Witterungseinflüsse schützen**
*** Pauschalposition
Menge: 1,000 psch

**01.01.9 Schutzabdeckung auf Decken- und Dachelementen**
Schutzabdeckung der Decke über EG inkl. Balkone sowie des Dachs über 1.OG, Abdeckung aus Folie, Dicke 0,3 mm, herstellen, Schutzabdeckung verbleibt auf der Decke, Montage nach Herstellervorgabe, sorgfältig auf trockenen Holzoberflächen, Montage auf OSB Platten und BSP.

Produkt: SIGA Wetguard o.glw.

Fabrikat: '.........'

Typ: '.........'
Menge: 1690,000 m2

**01.01.10 Schutzabdeckung Stützenfüße und BSP-Wandscheibe**
Schutzabdeckung auf Stützenfüßen gegen aufsteigende Bodenfeuchte, Abdeckung aus Folie, Dicke 0,3 mm, herstellen, Schutzabdeckung verbleibt auf der Stütze, Montage nach Herstellervorgabe, sorgfältig auf trockenen Holzoberflächen, Montage auf BSH-Stützen, Abrechnung nach Abwicklung / lfm, Einzellängen von 68-462cm, Einzelstücke ca. 77, Höhe 15cm

Produkt: SIGA Wetguard o.glw.

Fabrikat: '.........'

Typ: '.........'
Menge: 100,000 m

**01.01.11 BE Fläche teilweise räumen HGW Fest**
*** Pauschalposition
Für das  "Hergensweilerfest" muss der an den Parkplatz angrenzende, östliche Bereich der BE Fläche teilweise geräumt werden:

- eigene BE räumen: Fläche ca. 470m2
- Umbau Bauzaun: ca. 45m
Zeitraum:
26.07-06.08.2027

Die Position kommt nur zur Ausführung, sollten die Arbeiten des AN zum o.g. Zeitpunkt noch nicht abgeschlossen sein.
Menge: 1,000 psch

#### Titel 01.02 Holzbau

*Hinweis: Hinweistext Holzbauarbeiten*
Dem Leistungsverzeichnis liegen die Vorschriften der VOB Teil B + C, jeweils in der neusten Fassung, zugrunde. Alle im Leistungsverzeichnis aufgeführten Normen, Zulassungen und Vorschriften sowie die baurechtlichen Bestimmungen sind vom Auftrag nehmer verantwortlich zu beachten.

Abkürzungen
KVH = Konstruktionsvollholz
BSH = Brettschichtholz
BSP = Brettsperrholz
BST = Brettstapel (Decke)
FSH = Funierschichtholz
Deckenfeld = Decke zwischen den Achsen 1-19,  Breite 3,75m

Alle Arbeiten sind gemäß Werk- und Statikplänen auszuführen, Vorabzüge sind dem Leistungsverzeichnis beigefügt.

Alle in den nachfolgenden Positionen beschriebenen Leistungen beinhalten das Liefern und Einbauen der jeweiligen Bauteile, es sei denn, dies wird separat beschrieben, wie z.B. Abbund und Einbau für KVH bzw. BSH.

Abbund und Einbau:
Abbund und Einbau beinhaltet alle notwendigen Befestigungsmittel. Wenn nicht anders angegeben können Befestigungen sichtbar ausgeführt werden. Zimmermannsmäßige Verbindungen sind nicht sichtbar auszuführen (Ausbauzustand).
Das Abbinden der Bauhölzer erfolgt nach Plan und Angabe Tragwerksplanung in allen Längen und Stärken für die Holzbauteile.

KVH:
zul. Abweichung vom Querschnitt +/- 1 mm
Holzart:  Nadelholz (Fichte/Tanne)
Gebrauchsklasse:  0 (DIN 68800-1),
ohne chemischen Holzschutz
Festigkeitsklasse: C 24 (DIN EN 338)
Sortierklasse: S 10 (DIN 4074-1)
Konstruktionsholz ist mit einer geringen Restfeuchte
von 8-16% einzubauen.

BSH:
verschiedene Festigkeitsklassen gem. Einzelpositionen.

Sichtqualität Holz:
Sichtqualität (Si) = Wohn-Sicht-Qualität
Wenn nicht anders angegeben gilt für alle Holzbauteile:
Nicht-Sicht-Qualität (NSi)

Bauablauf:
Das Aufrichten des Holzbaus erfolgt abschnittsweise von Süden her.

Verbindungsmittel:
Alle Titel und Positionen zu Verbindungsmitteln, Kleineisenteilen etc. verstehen sich inkl. Lieferung und
Einbau, auch wenn nicht explizit beschrieben. Sämtliche notwendigen Bohrungen, Schnitte, Fräsungen,
Fasungen oder Aussparungen in Holz- bzw. Stahlbetonbauteilen (falls nicht in den einzelnen Positionen
anders erwähnt) sind mit in den EP der nachfolgenden Positionen einzukalkulieren.
Konstruktiv erforderliche Verbindungsmittel (z.B. für Montage, Bauzustände, Lagesicherung usw.), die in den Ausführungsplänen nicht dargestellt werden bzw. nicht ausgeschrieben sind, sind von der ausführenden Firma eigenverantwortlich zu ergänzen und fachgerecht einzubauen. Beim Einbau von Verbindungsmittel sind die Herstellerangaben einzuhalten. Ggf. ist der Einbau zu protokollieren, das Bohrloch zu reinigen, die Verschraubung drehmomentgesteuert auszuführen, ein entsprechender Qualifikationsnachweis für den Einbau vorzulegen usw. Die hier beschriebenen Leistungen sind, wenn nicht anders angegeben, in den Positionen einzukalkulieren und werden nicht gesondert vergütet. Schrauben werden in der Regel ab 6x100mm separat ausgeschrieben und vergütet.

An- bzw. Abschlüsse:
Sämtliche An- bzw. Abschlüsse an angrenzende Bauteile sind in den jeweiligen Position mit zu kalkulieren und werden nicht gesondert vergütet.

Witterungsschutz:
Die Montage der Holzbauelemente ist so durchzuführen, dass ein ausreichender Witterungsschutz
gewährleistet wird. Ebenso sind evtl. erforderliche Notabdichtung oder temporäre Massnahmen für das
Abführen von Regenwasser vorzunehmen. Das gilt vor allem bei Arbeitsunterbrechungen.

Luft- und Winddichtheit:
Das Herstellen einer inneren luftdichten- und äußeren winddichten Gebäudehülle ist in die Einheitspreise einzukalkulieren. Dazu gehören alle notwendigen fachgerechten Anschlüsse und ggf. Abkleben von Wand- Dach- und Deckenstößen und deren Anschlüsse mit geeigneten Materialien sowie eine ordnungsgemäße Folienführung, auch im Bereich von Anschlüssen an bauseits vorhandene Bauteile, insb. STB-Sockel. Ausgenommen hiervon sind die Anschlüsse an Fenster und Türen.

Vorfertigung Wandelemente:
Dem AN ist überlassen inwiefern Wände vorgefertigt werden. In dem Zusammenhang sind Wandabschlüsse und Eckausbildungen je nach Konstruktionsweise in die Pos. einzukalkulieren. Das Vorgehen ist bei der Vergabe mit der Bauleitung und Oberbauleitung abzustimmen.

Technsiche Bearbeitung, Statik:
Vom Tragwerksplaner wird die statische Berechnung mit den zugehörigen Übersichtszeichnungen, den
Konstruktionszeichnungen, sowie den Regeldetails zur Verfügung gestellt. Diese zur Verfügung gestellte
statische Berechnung umfasst die Globalstatik, also die Ermittlung der Schnittgrößen und die Nachweise der
Träger sowie der Regeldetails.

Vom AN ist zu erbringen:
- Nachweise für alle Änderungen, die sich auf Wunsch des AN ergeben
- Werkstattplanung, Detailplanung, Montageplanung, Nachweis Montagezustände
Die Bearbeitung umfasst:
- die gesamte Holzkonstruktion,
- Übergänge, Auflager
- Anhängelasten der an die Holzbauarbeiten anschließenden Leistungen, wie Wandverkleidung und
Dachaufbau
- Montagestöße
- Verbindungsmittel

Die Unterlagen sind rechtzeitig vor Fertigung und Ausführung bei den Planern einzureichen. Fertigung und
Montage nur nach freigegebenen Plänen. Sollten Abweichungen von den vorgegebenen Querschnitten /
Profilen und Ausführungen erforderlich sein, so sind diese mit dem Architekten und dem vom Bauherrn
beauftragten Tragwerksplaner detailliert abzustimmen

Technische Anforderungen Holz
Tragende Holzbauteile befinden sich im Innenbereich und sind somit der Nutzungsklasse 1, Gebrauchsklasse 0 zuzuordnen. Die Vordächer sind der Nutzungsklasse 2 zuzuordnen. Holzart Fichte/Tanne ist somit zulässig. Die maximale Einbaufeuchte für alle Holzbauteile beträgt maximal 12%.

##### Abschnitt 01.02.02 BSP Brettsperrholz

*Hinweis: Abrechnung BSP*
Für alle BSP Positionen gilt:
Abrechnung nach Aufmaß.
Berechnungsgrundlage ist das Brettsperrholz-Merkblatt.

**01.02.02.1 EG+OG: BSP-Innenwand, liefern und montieren, D 140 mm, 5s (Achse 8,13, Foyer)**
*** Bezugsbeschreibung
Liefern und Abbinden und Montieren von Brettsperrholzelementen mit gültiger Zulassung oder gleichwertig aus kreuzweise verklebten, allseitig gehobelten, keilgezinkten und genuteten Brettlamellen als Wandelement für beheizten Innenraum der Nutzungsklasse 1 nach DIN EN 1995-1-1,

Fichte,

Verklebung nach Maßgabe des Herstellers,
verwendeter Klebstoff: '.........'
Dicke d = 140 mm,
Aufbau symmetrisch 40-20-20-20-40
Festigkeitsklasse C 24,
ohne Schmalseitenverklebung

Oberflächen in Sichtqualität, einseitig, geschliffen

Breite ca. 230 cm,
Höhe ca. 850 cm,
Abmessungen nach beiliegendem Planauszug

Der rechtwinklige Formschnitt, Aussparungen, Falzfräsungen im Stoßbereich für schubfeste Verbindung an den Elementstößen, sowie die Montageaufhängung zur Verlegung der Element sind in die Position einzukalkulieren.
Menge: 78,000 m2

**01.02.02.2 Zulage: BSP-Innenwand, Türöffnung (Achse 8, Foyer)**
*** Bezugsbeschreibung
STLB-Bau 2025-04 016
Aussparung, in Massivholzelement, aussteifende Innenwand, tragend, Holzart Fichte/Tanne, für Türen, in Gesamttiefe des Bauteils, rechteckig,
Höhe '240' cm,
Breite '101' cm, eine zu öffnende Ebene,
1. Ebene aus Konstruktionsvollholz, Dicke 1. Ebene 140 mm, Ausführung gemäß Zeichnung.
Menge: 1,000 St

**01.02.02.3 EG+OG: BSP-Innenwand, liefern und montieren, D 140 mm, 5s (Achse 8,10, Windfang)**
*** wie Position 01.02.02.1
Oberflächen in Industriequalität
Breite ca. 200 cm,
Höhe ca. 300 cm,
Menge: 25,000 m²

**01.02.02.4 Zulage: BSP-Innenwand, Türöffnung (Achse 8, Windfang)**
*** wie Position 01.02.02.2
Höhe: ca. 240 cm
Breite: ca. 107 cm
Menge: 1,000 St

**01.02.02.5 EG+OG: BSP-Schacht, liefern und montieren, D 140 mm (Aufzug)**
*** wie Position 01.02.02.1
Dicke d = 100 mm,
Oberflächen in Industriequalität

Breite ca. 200 cm,
Höhe ca. 500 cm,

Aufzugsschacht bestehend aus:
Wände ca. 43 qm
Decke ca. 4 qm
Menge: 54,000 m²

**01.02.02.6 Zulage: BSP-Innenwand, Türöffnung (Achse B, Aufzug)**
*** wie Position 01.02.02.2
Höhe: ca. 243 cm
Breite: ca. 120 cm
Menge: 2,000 St

**01.02.02.7 Zulage: Mörtellbett BSP-Wand, EG**
Mörtelbett aus Quellmörtel, tragfähig, ca. d=20mm, zum vollflächigen Unterfüttern der tragenden Wände, in Wandbreite.
Menge: 13,000 m

**01.02.02.8 Treppenwand aus Brettsperrholz, D 60mm, 3s (Foyer)**
*** Bezugsbeschreibung
Liefern und Abbinden und Montieren von Brettsperrholz mit
gültiger Zulassung oder gleichwertig aus kreuzweise verklebten, allseitig gehobelten, keilgezinkten und genuteten Brettlamellen als Wandelement für beheizten Innenraum der Nutzungsklasse 1 nach DIN EN 1995-1-1,

Fichte,

Verklebung nach Maßgabe des Herstellers,
verwendeter Klebstoff: '.........'
Dicke d = 60 mm,
Aufbau symmetrisch 20-20-20,
Festigkeitsklasse C24,
ohne Schmalseitenverklebung

Oberflächen in Industriequalität

Breite ca. 300 cm,
Höhe ca. 500 cm,

Der rechtwinklige Formschnitt, Aussparungen, Falzfräsungen im Stoßbereich für schubfeste Verbindung an den Elementstößen, sowie die Montageaufhängung zur Verlegung der Element sind in die Position einzukalkulieren.
Menge: 91,000 m²

**01.02.02.9 Zulage: Treppenwand, Öffnung**
*** Bezugsbeschreibung
STLB-Bau 2025-04 016
Aussparung, in Massivholzelement, aussteifende Innenwand, tragend, Holzart Fichte/Tanne, in Gesamttiefe des Bauteils, rund,
Durchmesser '100' cm, eine zu öffnende Ebene,
1. Ebene aus Konstruktionsvollholz, Dicke 1. Ebene 60 mm, Ausführung gemäß Zeichnung.
Menge: 3,000 St

**01.02.02.10 Zulage: Treppenwand, Rundbogenöffnung**
*** wie Position 01.02.02.9
From der Öffnung: Rundbogen
Höhe ca. 240 cm
Breite ca. 75 cm
Menge: 1,000 St

**01.02.02.11 Zulage: Treppenwand, Türöffnung**
*** wie Position 01.02.02.9
Türöffnung, recheckig
Höhe ca. 240 cm
Breite ca. 101 cm
Menge: 1,000 St

**01.02.02.12 Tritt- und Setzstufen aus Brettsperrholz, D 60, 3s (Foyer)**
*** wie Position 01.02.02.8
Brettsperrholz als Tritt- und Setzstufen inkl. Podest,
Montage auf Treppenträger

bestehend aus:

Stufen: 20 St.
Auftritt: 29cm
Steigung: 17cm
Breite: 1,45m

Zwischenpodest
Breite: 1,45m
Länge: ca. 1,25m

Podest
Breite: 1,45m
Länge: ca. 1,80m
Menge: 17,000 m²

**01.02.02.13 Treppenträger aus Brettsperrholz, Lauf 1-2, D 60, 3s (Foyer)**
*** wie Position 01.02.02.8
Brettsperrholz als Treppenträger,
Montage an Treppenwand

Querschnitt (bxh):  4 x 20cm ohne Stufen bzw.
  4 x 35cm mit Stufe
Einzellängen:  Lauf 1: ca. 4m
  Lauf 2: ca. 5m
Geometrie:  Unterseite gerade
  Oberseite abgetreppt
Auftritt:  29cm
Steigung:  ca. 17,0cm
Anzahl:  2 Träger pro Treppenlauf
Menge: 5,000 m²

**01.02.02.14 Brüstung aus Brettsperrholz, D 60 mm, 3s (Foyer, Galerie)**
*** wie Position 01.02.02.8
Brettsperrholz als Brüstung
Menge: 34,000 m²

**01.02.02.15 Zulage: Ausklinkung Brüstung BSH-Träger**
Ausklinkung von durchdringenden Bauteilen:
BSH-Träger in den Achsen 8-12

Höhe: 52 cm
Breite: 29 cm
Höhe: 52 cm

Abwicklung in Meter: ca. 1,35 m
Menge: 4,000 St

**01.02.02.16 BSP-Aussteifungskonstruktion, D 87mm B 17 cm, 3s (Deckenauflager)**
Liefern, Abbinden und Montieren von Brettsperrholz mit
gültiger Zulassung oder gleichwertig aus kreuzweise verklebten, allseitig gehobelten, keilgezinkten und genuteten Brettlamellen als Aussteifung für beheizten Innenraum der Nutzungsklasse 1 nach DIN EN 1995-1-1,

Fichte,

Verklebung nach Maßgabe des Herstellers,
verwendeter Klebstoff: '.........'
Dicke d = 90 mm, gehobelt auf d= 87 mm
Aufbau symmetrisch 30-30-30,
Längen von ca. 2m bis ca. 7m (immer von Stütze zu Stütze),
Festigkeitsklasse C24,

Oberflächen in Industriequalität

Breite ca. 17 cm,
Längen von ca. 2m bis ca. 7m (immer von Stütze zu Stütze),

Der rechtwinklige Formschnitt, Aussparungen, Falzfräsungen im Stoßbereich für schubfeste Verbindung an den Elementstößen, sowie die Montageaufhängung zur Verlegung der Element sind in die Position einzukalkulieren.

Montage auf BSH-Träger, vernagelt mit Eichenholznägeln, inkl. Durchgangsbohrungen in BSP und Sacklochbohrungen in BSH-Träger.
Menge: 190,000 m

**01.02.02.17 Deckenelement aus Brettsperrholz REI30 D 140 5s (Balkon)**
Liefern, Abbinden und Montieren von Brettsperrholz mit gültiger Zulassung oder gleichwertig aus kreuzweise verklebten, oberseitig gehobelten, unterseitig geschliffen, keilgezinkten und genuteten Brettlamellen, als Deckenelement für Balkon, Nutzungsklasse 2
nach DIN EN 1995-1-1,

Verklebung nach Maßgabe des Herstellers,
verwendeter Klebstoff: '.........'
Dicke d = 140 mm,
Aufbau symmetrisch 40-20-20-20-40
Festigkeitsklasse C 24

Oberfläche Obersicht in Industriequalität,
Untersicht in Sichtqualität,

Breite ca. 150 cm,
Höhe ca. 375 cm,
Abmessungen nach beiliegendem Planauszug

Der rechtwinklige Formschnitt, Aussparungen, Falzfräsungen im Stoßbereich für schubfeste Verbindung an den Elementstößen, sowie die Montageaufhängung zur Verlegung der Element sind in die Position einzukalkulieren.

Ausführung einschließlich schubfester Verbindung der Elemente.
Menge: 74,000 m2

**01.02.02.18 Schutzlage Balkonabd. Bautenschutzmatte Gummigranulat**
Schutzlage der Abdichtung von Laubengängen aus Bautenschutzmatten/-platten, aus Gummigranulat, Dicke 6 mm, lose verlegen, Fugen dauerhaft geschlossen halten, gegen Verschiebung sichern, nach Nutzung wieder entfernen
Menge: 74,000 m2

##### Abschnitt 01.02.03 BST Brettstapeldecken

**01.02.03.1 BST-Decke, ü. EG, Akustikabsorber, D 140 mm**
*** Bezugsbeschreibung
Dübelholzdecke, d=14 cm, Wohnsichtqualität,
mit Holzweichfaserabsorberaus durchlaufenden oder keilgezinkten Lamellen, Fi/Ta, 4-seitig gehobelt
mit Holzdübeln (d=20 mm, Achsmaß =300 mm) zu flächigen Elementen verbunden
Lamellendimension ca. 60 x 140 mm
Elementbreite: ca. 60 cm
Holzfeuchte 15% +/-3%
Lamellen genutet und mit Holzweichfaserabsorber 20x40 mm ausgefüllt

Bewerteter Schallabsorptionsgrad: αw=0,65
Schallabsorberklasse C
(durch Prüfzeugnis nachgewiesen)

inkl. Krananschlagmöglichkeit
inkl. rechtwinkligem Zuschnitt

Lieferung und Montage inkl. aller notwendigen Verbindungsmittel.

Produkt: Suttner-Akustik-Premium o. glw.
Angebotenes Produkt: '.........'
Menge: 590,000 m²

**01.02.03.2 BST-Decke, ü. OG, Akustikabsorber, D 120 mm**
*** wie Position 01.02.03.1
d=12 cm
Menge: 741,000 m²

**01.02.03.3 Zulage BST-Decke, D 140 mm: Randbereich ohne Akustikabsorber, glatt**
*** wie Position 01.02.03.1
ohne Akustikabsorber, Ausführung als Dübelholzdecke,
d=14 cm, Sichtqualität I, glatt
Menge: 141,000 m²

**01.02.03.4 Zulage BST-Decke, D 120 mm: Randbereich ohne Akustikabsorber, glatt**
*** wie Position 01.02.03.1
ohne Akustikabsorber, Ausführung als Dübelholzdecke,
d=12 cm, Sichtqualität I, glatt
Menge: 67,000 m²

**01.02.03.5 Zulage: Verbindungsmittel Längsstöße Deckenelemente**
Verbindung der Deckenelementen entlang der Längsstöße, Holznagel, rund oder achteckig Ø20x160mm,
aus Eiche oder Buche für den Holzbau nach DIN 1052,
Ausführung gem. Statik, Detail 14
Menge: 3300,000 St

**01.02.03.6 Zulage: Fräsung (quer), Auflager**
Ausfräsung, unterseitig, quer zur Lamellen, im Bereich von Auflagern an Zwischenwänden sowie Unterzügen zur Ausbildung eines Auflagers.
Die Fräskanten bleiben nicht sichtbar.

Breite: 60 mm
Tiefe: 53 mm

Fräsung gemäß Planung
Menge: 865,000 lfm

**01.02.03.7 Zulage: Fräsung (quer), Ausklinkung Stützen**
Ausklinkung des Auflagers, quer zur Lamellen, im Bereich der Stützen.

Breite: 60 mm
Tiefe: 87 mm

Fräsung gemäß Planung
Menge: 11,000 lfm

**01.02.03.8 Zulage: Fräsung (quer), Ausfälzung entlang Auflager**
Zweistufige, unterseitige, Ausfälzung im Bereich der Deckenauflager, quer zur Lamellen, zur Ausbildung eines Deckenschlitzes.
Die Fräskante der Stufe 1 bleibt sichtbar. Die Fräskante der Stufe 2 bleibt nicht sichtbar.
Bei der Montage ist daher ein exaktes Ausrichten notwendig.

Stufe 1
Breite: 80 mm
Tiefe: 12 mm

Stufe 2
Breite: 50 mm
Tiefe: 23 mm

Fräsung gemäß Planung
Menge: 865,000 lfm

**01.02.03.9 Zulage: Fräsung (längs), Schlitz Auflager**
Ausfräsung, unterseitig, entlang der Lamellen, im Bereich der Auflager zur Ausbildung eines Deckenschlitzes.
Die Fräskanten bleiben nicht sichtbar.

Breite: 110 mm
Tiefe: 30 mm

Fräsung gemäß Planung
Menge: 100,000 St

**01.02.03.10 Zulage: Fräsung (längs), Schlitz Leuchten**
Ausfräsung, unterseitig, entlang der Lamellen im Bereich der Deckenfelder zur Ausbildung eines Deckenschlitzes.
Die Fräskanten bleiben nicht sichtbar.

Breite: 60 mm
Tiefe: 10 mm

Fräsung gemäß Planung

Gruppenräum (Achse C-D): 4 Schlitze pro Deckenfeld
Flur (Achse B-C): 2 Schlitze pro Deckenfeld
Nebenraum (Achse A-B): 3 Schlitze pro Deckenfeld
Menge: 1015,000 lfm

**01.02.03.11 Zulage: Fräsung (längs), Schlitz Vorhangschiene**
Ausfräsung, unterseitig, entlang der Lamellen im Bereich der Deckenfelder am Fenster zur Ausbildung eines Deckenschlitzes.
Die Fräskanten bleiben sichtbar.

Breite: ca.15 mm
Tiefe: ca. 20 mm

Fräsung gemäß Planung

Schlafräume: 1 Schlitze pro Deckenfeld

Einzellänge: ca. 3,46m
Menge: 22,000 lfm

**01.02.03.12 Zulage: Fräsung (längs), Unterzug**
Ausfräsung, unterseitig, entlang der Lamellen, im Bereich von Unterzügen zur Ausbildung eines Auflagers.
Die Fräskanten bleiben nicht sichtbar.

Breite: 140 mm
Tiefe: 53 mm

Fräsung gemäß Planung
Menge: 16,000 lfm

**01.02.03.13 Zulage: Zuschnitt, schräges Deckenende (längs)**
Zuschnitt, schräges Deckenende ensprechend der Dachneigung, entlang der Achsen A,B und D

Dachneigung Achse A-B = 5°
Dachneigung Achse B-D = 13°
Menge: 205,000 lfm

**01.02.03.14 Aussparung Brettstapeldecke ü. EG, D 140 mm, 20x20cm, HLS**
STLB-Bau 2025-04 016
Aussparung, in Brettstapeldecke, Holzart Fichte/Tanne, in Gesamttiefe des Bauteils, rechteckig,
Höhe '20' cm,
Breite '20' cm, 2 zu öffnende Ebenen,
1. Ebene aus Konstruktionsvollholz, Dicke 1. Ebene 14 mm,
2. Ebene aus OSB-Platten, Dicke 2. Ebene 18 mm, Ausführung gemäß Zeichnung.
Menge: 8,000 St

**01.02.03.15 Aussparung Brettstapeldecke ü. EG, D 140 mm, 20x40cm, HLS**
STLB-Bau 2025-04 016
Aussparung, in Brettstapeldecke, Holzart Fichte/Tanne, in Gesamttiefe des Bauteils, rechteckig,
Höhe '20' cm,
Breite '40' cm, 2 zu öffnende Ebenen,
1. Ebene aus Konstruktionsvollholz, Dicke 1. Ebene 14 mm,
2. Ebene aus OSB-Platten, Dicke 2. Ebene 18 mm, Ausführung gemäß Zeichnung.
Menge: 1,000 St

**01.02.03.16 Aussparung Brettstapeldecke ü. EG, D 140 mm, Durchm. 20cm, HLS**
STLB-Bau 2025-04 016
Aussparung, in Brettstapeldecke, Holzart Fichte/Tanne, in Gesamttiefe des Bauteils, rund,
Durchmesser '20' cm, 2 zu öffnende Ebenen,
1. Ebene aus Konstruktionsvollholz, Dicke 1. Ebene 14 mm,
2. Ebene aus OSB-Platten, Dicke 2. Ebene 18 mm, Ausführung gemäß Zeichnung.
Menge: 1,000 St

**01.02.03.17 Aussparung Brettstapeldecke ü. OG, D 120 mm, 20x20cm, (Strangentlüftung), HLS**
STLB-Bau 2025-04 016
Aussparung, in Brettstapeldecke, Holzart Fichte/Tanne, in Gesamttiefe des Bauteils, rechteckig,
Höhe '20' cm,
Breite '20' cm, 2 zu öffnende Ebenen,
1. Ebene aus Konstruktionsvollholz, Dicke 1. Ebene 12 mm,
2. Ebene aus OSB-Platten, Dicke 2. Ebene 18 mm.
Menge: 3,000 St

**01.02.03.18 Aussparung Brettstapeldecke ü. EG, D 140 mm, 8x8cm, ELT**
STLB-Bau 2025-04 016
Aussparung, in Brettstapeldecke, Holzart Fichte/Tanne, in Gesamttiefe des Bauteils, rechteckig,
Höhe '8' cm,
Breite '8' cm, 2 zu öffnende Ebenen,
1. Ebene aus Konstruktionsvollholz, Dicke 1. Ebene 14 mm,
2. Ebene aus OSB-Platten, Dicke 2. Ebene 18 mm.
Menge: 3,000 St

**01.02.03.19 Aussparung Brettstapeldecke ü. EG, D 140 mm, 8x15cm, ELT**
STLB-Bau 2025-04 016
Aussparung, in Brettstapeldecke, Holzart Fichte/Tanne, in Gesamttiefe des Bauteils, rechteckig,
Höhe '8' cm,
Breite '15' cm, 2 zu öffnende Ebenen,
1. Ebene aus Konstruktionsvollholz, Dicke 1. Ebene 14 mm,
2. Ebene aus OSB-Platten, Dicke 2. Ebene 18 mm.
Menge: 4,000 St

**01.02.03.20 Deckenschalung OSB, Decke ü.EG, OSB/3, D 18mm**
Deckenschalung aus OSB-Platten DIN EN 13986, Gebrauchsklasse 0 DIN 68800-1, ohne chemischen Holzschutz, Plattentyp OSB/3 DIN EN 300, Dicke 18 mm, Untergrund Holz, Befestigung mit Holznägeln wird gesondert vergütet.
Menge: 762,000 m2

**01.02.03.21 Deckenschalung OSB, Decke ü.OG, OSB/3, D 18mm**
Deckenschalung aus OSB-Platten DIN EN 13986, Gebrauchsklasse 0 DIN 68800-1, ohne chemischen Holzschutz, Plattentyp OSB/3 DIN EN 300, Dicke 18 mm, Untergrund Holz, Befestigung mit Holznägeln wird gesondert vergütet.
Menge: 843,000 m2

**01.02.03.22 Zulage: Deckenschalung OSB vernagelt mit Lignoloc**
Deckenschalung aus OSB-Platten, vernagelt mit Lignoloc Ø3,7x50mm, Untergrund Holz
Menge: 1605,000 m²

**01.02.03.23 Zulage: Mehraufwand Vernagelung**
Mehraufwand Vernagelung der Deckenschalung aus OSB-Platten im Bereich Deckenauflager (Träger, Achse 1-19), mit Lignoloc Ø3,7x50mm

Nagelabstand gem. Statik,  a=75mm
Menge: 865,000 m

##### Abschnitt 01.02.04 BSH Brettschichtholz

**Ausführungsbeschreibung 1 BSH liefern Fichte/Tanne GL24h Sichtqualität B 12-16cm**
*BSH liefern Fichte/Tanne GL24h Sichtqualität B 12-16cm H 40-80cm Holzskelettkonstruktion*
STLB-Bau 2025-04 016
Brettschichtholz nur liefern, Holzart Fichte/Tanne, Nutzungsklasse 1 DIN EN 1995-1-1, Gebrauchsklasse 0 DIN 68800-1, ohne chemischen Holzschutz, Festigkeitsklasse GL 24h DIN EN 14080, Oberfläche Sichtqualität (gehobelt, Bläue und Rotstreifigkeit auf 10 % der Oberfläche und fest verwachsene Äste zulässig, Ausfalläste ab Durchmesser 20 mm werden ersetzt), Lamellendicke max. 45 mm, Fugenfarbe hell, Breite 12 bis 16 cm, Höhe über 40 bis 80 cm, für Holzskelettkonstruktion.

**01.02.04.1 EG: liefern BSH-Stütze 14/68 (Achse C) SE01**
*** gemäß Ausführungsbeschreibung 1
jedoch:
Breite: 14 cm
Höhe: 68 cm
Länge: ca. 3 m
Menge: 6,890 m³

**01.02.04.2 Zulage: Aussparung, BSH-Stütze, SE01, rechteckig H 35 cm B 18 cm**
Aussparung, in Brettschichtholzstütze, Holzart Fichte/Tanne, in Gesamttiefe des Bauteils, rechteckig,
Höhe '35' cm,
Breite '18' cm, eine zu öffnende Ebene,
1. Ebene aus Brettschichtholz, Dicke 1. Ebene 14 mm, Ausführung gemäß Zeichnung.
Menge: 18,000 St

**01.02.04.3 EG: liefern BSH-Stütze 14/20 (Achse A,B,D) SE02**
*** gemäß Ausführungsbeschreibung 1
jedoch:
Breite: 14 cm
Höhe: 20 cm
Länge: ca. 3,5 m
Menge: 7,750 m³

**01.02.04.4 EG: liefern BSH-Stütze 14/40 (Windfang) SE03**
*** gemäß Ausführungsbeschreibung 1
jedoch:
Breite: 14 cm
Höhe: 40 cm
Länge: ca. 3 m
Menge: 1,250 m³

**01.02.04.5 EG+OG: liefern BSH-Stütze 14/24 (PR-Fassade) SX01**
*** gemäß Ausführungsbeschreibung 1
jedoch:
Breite: 14 cm
Höhe: 24 cm
Länge: ca. 7,5 m
Menge: 1,980 m³

**01.02.04.6 OG: liefern BSH-Stütze 14/68 (Achse C) S101**
*** gemäß Ausführungsbeschreibung 1
jedoch:
Breite: 14 cm
Höhe: 68 cm
Länge: ca. 5,5 m
Menge: 12,500 m³

**01.02.04.7 Zulage: Aussparung, BSH-Stütze, S101, rechteckig H 35 cm B 18 cm**
Aussparung, in Brettschichtholzstütze, Holzart Fichte/Tanne, in Gesamttiefe des Bauteils, rechteckig,
Höhe '35' cm,
Breite '18' cm, eine zu öffnende Ebene,
1. Ebene aus Brettschichtholz, Dicke 1. Ebene 14 mm, Ausführung gemäß Zeichnung.
Menge: 20,000 St

**01.02.04.8 OG: liefern BSH-Stütze 14/20 (Achse A,B,D) S102**
*** gemäß Ausführungsbeschreibung 1
jedoch:
Breite: 14 cm
Höhe: 20 cm
Länge: ca. 3,5 m
Menge: 8,570 m³

**01.02.04.9 OG: liefern BSH-Stütze 14/20 (Oberlicht) S103**
*** gemäß Ausführungsbeschreibung 1
jedoch:
Breite: 14 cm
Höhe: 20 cm
Länge: ca. 2 m
Menge: 2,170 m³

**01.02.04.10 Abbinden Aufstellen/Verlegen BSH Fichte/Tanne Stützen**
STLB-Bau 2025-04 016
Abbinden und Aufstellen oder Verlegen des Brettschichtholzes, Holzart Fichte/Tanne, Oberfläche Sichtqualität (gehobelt, Bläue und Rotstreifigkeit auf 10 % der Oberfläche und fest verwachsene Äste zulässig, Ausfalläste ab Durchmesser 20 mm werden ersetzt), als Holzskelettkonstruktion, Anschlüsse zimmermannsmäßig, Auflager aus Holz, Ausführung gemäß Zeichnung.
Menge: 946,000 m

**Ausführungsbeschreibung 2 BSH liefern Fichte/Tanne GL28c Sichtqualität B 12-16cm**
*BSH liefern Fichte/Tanne GL28c Sichtqualität B 12-16cm H 40-80cm Holzskelettkonstruktion*
STLB-Bau 2025-04 016
Brettschichtholz nur liefern, Holzart Fichte/Tanne, Nutzungsklasse 1 DIN EN 1995-1-1, Gebrauchsklasse 0 DIN 68800-1, ohne chemischen Holzschutz, Festigkeitsklasse GL 28c DIN EN 14080, Oberfläche Sichtqualität (gehobelt, Bläue und Rotstreifigkeit auf 10 % der Oberfläche und fest verwachsene Äste zulässig, Ausfalläste ab Durchmesser 20 mm werden ersetzt), Lamellendicke max. 45 mm, Fugenfarbe hell, Breite 12 bis 16 cm, Höhe über 40 bis 80 cm, für Holzskelettkonstruktion, Ausführung gemäß Zeichnung.

**01.02.04.11 EG: liefern BSH-Träger 14/52 (Achse 1-8,13-19, Gruppe) TE01**
*** gemäß Ausführungsbeschreibung 2
jedoch:
Breite: 14 cm
Höhe: 52 cm
Länge: ca. 13,50m

Träger ist als durchgängiger Träger auszuführen
Menge: 25,780 m³

**01.02.04.12 EG: liefern BSH-Träger 14/52 (Achse 8-13, Foyer) TE03**
*** gemäß Ausführungsbeschreibung 2
jedoch:
Breite: 14 cm
Höhe: 52 cm
Länge: ca. 7 m
Menge: 2,940 m³

**01.02.04.13 EG: liefern BSH-Träger 14/52 (Achse 9,Windfang) TE04**
*** gemäß Ausführungsbeschreibung 2
jedoch:
Breite: 14 cm
Höhe: 52 cm
Länge: ca. 5 m
Menge: 2,020 m³

**01.02.04.14 OG: liefern BSH-Träger 14/48 (Achse 1-8,13-19, Gruppe) T101**
*** gemäß Ausführungsbeschreibung 2
jedoch:
Breite: 14 cm
Höhe: 48 cm
Länge: ca. 7 m
Menge: 12,410 m³

**01.02.04.15 OG: liefern BSH-Träger 14/48 (Achse 8-13, Foyer) T103**
*** gemäß Ausführungsbeschreibung 2
jedoch:
Breite: 14 cm
Höhe: 48 cm
Länge: ca. 4 m
Menge: 3,420 m³

**Ausführungsbeschreibung 3 BSH liefern Fichte/Tanne GL24c Sichtqualität B 12-16cm**
*BSH liefern Fichte/Tanne GL24c Sichtqualität B 12-16cm H 40-80cm Holzskelettkonstruktion*
STLB-Bau 2025-04 016
Brettschichtholz nur liefern, Holzart Fichte/Tanne, Nutzungsklasse 1 DIN EN 1995-1-1, Gebrauchsklasse 0 DIN 68800-1, ohne chemischen Holzschutz, Festigkeitsklasse GL 24c DIN EN 14080, Oberfläche Sichtqualität (gehobelt, Bläue und Rotstreifigkeit auf 10 % der Oberfläche und fest verwachsene Äste zulässig, Ausfalläste ab Durchmesser 20 mm werden ersetzt), Lamellendicke max. 45 mm, Fugenfarbe hell, Breite 12 bis 16 cm, Höhe über 40 bis 80 cm, für Holzskelettkonstruktion, Ausführung gemäß Holzliste des AG.

**01.02.04.16 EG: liefern BSH-Träger 24/14 (Achse 8-13, PR-Fassade, Knickhalterung) TE05**
*** gemäß Ausführungsbeschreibung 3
jedoch:
Breite: 24 cm
Höhe: 14 cm
Länge: ca. 4 m
Menge: 0,750 m³

**01.02.04.17 EG: liefern BSH-Träger 14/52 (Achse B,C, Windfang, Mensa, Kipphalterung) VE02**
*** gemäß Ausführungsbeschreibung 3
jedoch:
Breite: 14 cm
Höhe: 52 cm
Länge: ca. 3,5 m
Menge: 1,010 m³

**01.02.04.18 OG: liefern BSH-Träger 14/32 (Achse 1-19, Nebenräume) T102**
*** gemäß Ausführungsbeschreibung 3
jedoch:
Breite: 14 cm
Höhe: 32 cm
Länge: ca. 4,5 m
Menge: 5,950 m³

**01.02.04.19 OG: liefern BSH-Träger 14/32 (Achse 9, Aufzug) T104**
*** gemäß Ausführungsbeschreibung 3
jedoch:
Breite: 14 cm
Höhe: 32 cm
Länge: ca. 2,2 m
Menge: 0,190 m³

**01.02.04.20 OG: liefern BSH-Träger 14/48 (Achse 1-8,13-19, Flur) T106**
*** gemäß Ausführungsbeschreibung 3
jedoch:
Breite: 14 cm
Höhe: 48 cm
Länge: ca. 2 m
Menge: 3,630 m³

**01.02.04.21 Dach: liefern BSH-Sparren 14/28 (Achse 9-12, ü. PR-Fassade) T107**
*** gemäß Ausführungsbeschreibung 3
jedoch:
Breite: 14 cm
Höhe: 28 cm
Länge: ca. 4,5 m
Menge: 1,420 m³

**01.02.04.22 Dach: liefern BSH-Sparren 28/28 (Achse 1-19, ü. Oberlicht, First) T109**
*** gemäß Ausführungsbeschreibung 3
jedoch:
Breite: 28 cm
Höhe: 28 cm
Länge: ca. 3 m
Menge: 4,630 m³

**01.02.04.23 Zulage: BSH-Sparren, T109, zweiseitige Nut**
Fräsen einer Nut an Stirn- und Unterseite,
Ausführung gemäß Zeichnung

Abmessung Nut:
Breite: 1cm
Tiefe: 5cm

Länge ca. 1,5m pro Sparren
Menge: 28,500 m

**01.02.04.24 Dach: liefern BSH-Sparren 14/28 GL30c (Achse 1-8,13-19, Balkon) T105**
STLB-Bau 2025-04 016
Brettschichtholz nur liefern, Holzart Fichte/Tanne, Nutzungsklasse 1 DIN EN 1995-1-1, Gebrauchsklasse 0 DIN 68800-1, ohne chemischen Holzschutz, Festigkeitsklasse GL 30c DIN EN 14080, Oberfläche Sichtqualität (gehobelt, Bläue und Rotstreifigkeit auf 10 % der Oberfläche und fest verwachsene Äste zulässig, Ausfalläste ab Durchmesser 20 mm werden ersetzt), Lamellendicke max. 45 mm, Fugenfarbe hell, Breite 12 bis 16 cm, Höhe über 20 bis 40 cm, für Holzskelettkonstruktion, Ausführung gemäß Holzliste des AG.
Menge: 11,290 m3

**01.02.04.25 Abbinden Aufstellen/Verlegen BSH Fichte/Tanne Träger/Sparren**
STLB-Bau 2025-04 016
Abbinden und Aufstellen oder Verlegen des Brettschichtholzes, Holzart Fichte/Tanne, Oberfläche Sichtqualität (gehobelt, Bläue und Rotstreifigkeit auf 10 % der Oberfläche und fest verwachsene Äste zulässig, Ausfalläste ab Durchmesser 20 mm werden ersetzt), als Holzskelettkonstruktion, Anschlüsse zimmermannsmäßig, Auflager aus Holz, Ausführung gemäß Zeichnung.
Menge: 1267,000 m

**01.02.04.26 Stütze BSH rund Fichte/Tanne GL28c Durchm. 22-39cm L 5,5 m, doppel konisch**
Stütze, aus Brettschichtrundholz, Nutzungsklasse 3 DIN EN 1995-1-1, Gebrauchsklasse 0 DIN 68800-1, ohne chemischen Holzschutz, Holzart Fichte/Tanne, Festigkeitsklasse GL 28c DIN EN 14080, Oberfläche Sichtqualität (gehobelt, Bläue und Rotstreifigkeit auf 10 % der Oberfläche und fest verwachsene Äste zulässig, Ausfalläste ab Durchmesser 20 mm werden ersetzt), Lamellendicke max. 40 mm, Fugenfarbe hell, Durchmesser von ca. 22 cm - 39 cm,
Länge ca. '5,5' m, inklusive Befestigungs- und
Verbindungsmittel in den Auflagerbereichen, Auflager unten Beton, Anschluss oben Holz.

Mindestdurchmesser: 22 cm (Statik)

Besondere Form: doppelt konisch

Stützenfuß ca. Ø22cm, Länge X unten ca. 1,95m
Stützenmitte ca. Ø38,5cm, Länge X oben ca. 3,50m,
Stützenkopf ca. Ø22cm

Hersteller: Säulenmanufaktur Gebler, Pforzen o.glw.

Angebotenes Produkt '.........'
Menge: 1,000 St

**01.02.04.27 Stützenkopf**
Stützenkopf als Übergangsstück zwischen v.b. Position und Sparren als BSH-Element, unten rund, oben eckig,

Besondere Form: konisch

Stützenfuß rund ca. Ø22cm
Stützenkopf eckig ca. 29cm x 45cm
Länge Stützenkopf ca. 45cm
Menge: 1,000 St

**01.02.04.28 Mörtellbett Stützen**
Mörtelbett aus Quellmörtel, tragfähig, ca. d=20mm, zum vollflächigen Unterfüttern der tragenden Stützen, in Stützenbreite.
Menge: 40,500 m

##### Abschnitt 01.02.05 KVH Konstruktionsvollholz

**Ausführungsbeschreibung 4 KVH-NSI liefern Fichte/Tanne C24 B 12cm H 20cm L bis 10**
*KVH-NSI liefern Fichte/Tanne C24 B 12cm H 20cm L bis 10m*
STLB-Bau 2025-04 016
Konstruktionsvollholz, nicht sichtbar, nur liefern, Holzart Fichte/Tanne, Gebrauchsklasse 0 DIN 68800-1, ohne chemischen Holzschutz, Festigkeitsklasse C 24 DIN EN 338, Sortierklasse S 10 DIN 4074-1, Keilzinkung zulässig, herzgetrennt DIN 68365, mittlere Holzfeuchte 15 % (+/- 3 %), zulässige Abweichung vom Querschnitt +/- 1 mm, Breite 12 cm, Höhe 20 cm, Einzellänge bis 10 m.

**01.02.05.1 EG+OG: liefern KVH-Stütze 12/20 (Balkon) SX03**
*** gemäß Ausführungsbeschreibung 4
jedoch:
Breite: 12 cm
Höhe: 20 cm
Länge: ca. 6,5m
Menge: 5,070 m³

**01.02.05.2 EG+OG: liefern KVH-Stütze 12/12 (Giebel) SX04**
*** gemäß Ausführungsbeschreibung 4
jedoch:
Breite: 12 cm
Höhe: 12 cm
Länge: ca. 8 m
Menge: 0,590 m³

**01.02.05.3 Dach: liefern KVH-Sparren 12/24 (Achse 1-19, Schulhof) T108**
*** gemäß Ausführungsbeschreibung 4
jedoch:
Breite: 12 cm
Höhe: 24 cm
Länge: ca. 3 m
Menge: 3,200 m³

**01.02.05.4 Zulage: KVH-Sparren 12/24 (Achse 1,19, Schulhof, Randsparren) T108, zweiseitige Nut**
Fräsen einer Nut an Stirn- und Unterseite,
Ausführung gemäß Zeichnung

Abmessung Nut:
Breite: 1cm
Tiefe: 5cm

Länge ca. 1,5m pro Sparren
Menge: 3,000 m

**01.02.05.5 Abbinden Aufstellen/Verlegen KVH-NSI Fichte/Tanne Stütze/Sparren**
STLB-Bau 2025-04 016
Abbinden und Aufstellen oder Verlegen des Konstruktionsvollholzes, nicht sichtbar, Holzart Fichte/Tanne, als Stütze.
Menge: 362,200 m

**01.02.05.6 Decke ü. EG: liefern KVH-Querriegel 12/8 in Ausgleichsschicht**
*** gemäß Ausführungsbeschreibung 4
jedoch:
Breite: 12 cm
Höhe: 8 cm
Länge: von 1,5 m bis 7,5 m
Menge: 5,900 m³

**01.02.05.7 Abbinden Aufstellen/Verlegen KVH-NSI Fichte/Tanne B 12cm H 8cm Querriegel**
STLB-Bau 2025-04 016
Abbinden und Aufstellen oder Verlegen des Konstruktionsvollholzes, nicht sichtbar, Holzart Fichte/Tanne, Breite 12 cm, Höhe 8 cm, als Aussteifungskonstruktion, Auflager aus Holz.
Menge: 614,000 m

**01.02.05.8 Decke ü. EG: liefern KVH-Gurt 12/8,7**
*** gemäß Ausführungsbeschreibung 4
jedoch:
Breite: 12 cm
Höhe: 8,7 cm
Länge: bis ca. 12 m

Achse B, C
Menge: 1,030 m³

**01.02.05.9 Decke ü. EG: liefern KVH-Dachscheibengurt 12/3**
*** gemäß Ausführungsbeschreibung 4
jedoch:
Breite: 12 cm
Höhe: 3 cm
Länge: bis ca. 12 m

Achse A, E
Menge: 0,600 m³

**01.02.05.10 Decke ü. OG: liefern KVH-Dachscheibengurt 8/12 (Traufe)**
*** gemäß Ausführungsbeschreibung 4
jedoch:
Breite: 8 cm
Höhe: 12 cm
Länge: bis ca. 12 m

Achse A, E
Menge: 1,300 m³

**01.02.05.11 Decke ü. OG: liefern KVH-Dachscheibengurt 8/10 (First)**
*** gemäß Ausführungsbeschreibung 4
jedoch:
Breite: 8 cm
Höhe: 10 cm
Länge: bis ca. 12 m

Achse B
Menge: 0,600 m³

**01.02.05.12 Decke ü. OG: liefern KVH-Gurt 12/6,7**
*** gemäß Ausführungsbeschreibung 4
jedoch:
Breite: 12 cm
Höhe: 6,7 cm
Länge: bis ca. 12 m

Achse B
Menge: 0,600 m³

**01.02.05.13 Decke ü. OG: liefern KVH-Dachscheibengurt 12/12**
*** gemäß Ausführungsbeschreibung 4
jedoch:
Breite: 12 cm
Höhe: 12 cm
Länge: bis ca. 12 m

Achse C
Menge: 1,000 m³

**01.02.05.14 Abbinden Aufstellen/Verlegen KVH-NSI Fichte/Tanne B 12cm H 12cm Konstruktions-Gurt**
STLB-Bau 2025-04 016
Abbinden und Aufstellen oder Verlegen des Konstruktionsvollholzes, nicht sichtbar, Holzart Fichte/Tanne, Breite 12 cm, Höhe 12 cm, als Aussteifungskonstruktion, Auflager aus Holz.
Menge: 544,000 m

**01.02.05.15 Dach (Achse A-B): liefern KVH-Sparren 6/20**
*** gemäß Ausführungsbeschreibung 4
jedoch:
Breite: 6 cm
Höhe: 20 cm
Länge: bis 4,5 m
Menge: 5,200 m³

**01.02.05.16 Dach (Achse B-D): liefern KVH-Sparren 6/24**
*** gemäß Ausführungsbeschreibung 4
jedoch:
Breite: 6 cm
Höhe: 24 cm
Länge: bis 10 m
Menge: 13,200 m³

**01.02.05.17 Abbinden Aufstellen/Verlegen KVH-NSI Fichte/Tanne B 6cm H 20cm-24cm Sparren**
Abbinden und Aufstellen oder Verlegen des Konstruktionsvollholzes, nicht sichtbar, Holzart Fichte/Tanne, Breite 6 cm, Höhe 20-24 cm, als Sparrenlage, Auflager aus Holz.
Menge: 1355,000 m

**01.02.05.18 Dach (Achse A-B+B-D): liefern KVH-Pfettenlage 10/12**
*** gemäß Ausführungsbeschreibung 4
jedoch:
Breite: 10 cm
Höhe: 12 cm
Länge: bis 4,5 m
Menge: 19,200 m³

**01.02.05.19 Dach (Achse A-B+B-D): liefern KVH-Pfettenlage 10/16**
*** gemäß Ausführungsbeschreibung 4
jedoch:
Breite: 10 cm
Höhe: 16 cm
Länge: bis 4,5 m
Menge: 5,720 m³

**01.02.05.20 Zulage: Dach (A-B+B-D): KVH-Pfettenlage 10/16 Ausklinkung**
Ausklinkung Pfettenlage im Bereich Dachüberstand, Ortgang.

Ausklinkung, unterseitig, 4 cm über gesamte Breite auf einer Länge von ca. 1m, Traglattung/Pfette von 10/16 auf 10/12
Menge: 16,000 St

**01.02.05.21 Abbinden Aufstellen/Verlegen KVH-NSI Fichte/Tanne B 10cm H 12cm-16cm Pfettenlage**
STLB-Bau 2025-04 016
Abbinden und Aufstellen oder Verlegen des Konstruktionsvollholzes, nicht sichtbar, Holzart Fichte/Tanne, Breite 10 cm, Höhe 12 cm, als Pfettenlage, Auflager aus Holz.
Menge: 1957,000 m

**01.02.05.22 Latte liefern und verlegen, Fichte/Tanne C24 40/60mm L bis 4m, Aufkantung Balkon**
Latten liefern und verlegen, Holzart Fichte/Tanne, Gebrauchsklasse 0 DIN 68800-1, ohne chemischen Holzschutz, Festigkeitsklasse C 24 DIN EN 338, Querschnitt 40/60 mm, Einzellänge bis 4 m.

Balkonaufkantung
Menge: 50,000 m

**Ausführungsbeschreibung 5 KVH-SI liefern Fichte/Tanne C24 B 14cm H 16cm L bis 3,5**
*KVH-SI liefern Fichte/Tanne C24 B 14cm H 16cm L bis 3,5m*
STLB-Bau 2025-04 016
Konstruktionsvollholz, sichtbar, nur liefern, Holzart Fichte/Tanne, Gebrauchsklasse 0 DIN 68800-1, ohne chemischen Holzschutz, Festigkeitsklasse C 24 DIN EN 338, Sortierklasse S 10 DIN 4074-1, Baumkante nicht zulässig, lose Äste und Ausfalläste nicht zulässig, vereinzelt angeschlagene Äste oder Astteile von Ästen bis 20 mm Durchmesser sind zulässig, Ästigkeit bis 2/5 und nicht über 70 mm, Rissbreite bis 3 % der jeweiligen Querschnittsseite und nicht mehr als 6 mm, Breite der Harzgallen bis 5 mm, Verfärbungen und Insektenbefall nicht zulässig, Keilzinkung nicht zulässig, herzgetrennt DIN 68365, mittlere Holzfeuchte 15 % (+/- 3 %), zulässige Abweichung vom Querschnitt +/- 1 mm, Breite 14 cm, Höhe 16 cm, Einzellänge bis 3,5 m, Ausführung gemäß Zeichnung.

**01.02.05.23 OG: liefern KVH-Aufdopplung 14/21 (Flur) S103**
*** gemäß Ausführungsbeschreibung 5
jedoch:
Breite: 14 cm
Höhe: ca. 21 cm
Länge: ca. 2m
Menge: 2,030 m³

**01.02.05.24 Zulage: Ausklinkung Gurt 6,7/12**
Ausklinkung der Aufdopplung im Bereich Oberlicht Achse B durchlaufenden Gurt 12/6,7cm

Ausklinkung:
Breite: 12cm
Höhe: 6,7cm
Menge: 36,000 St

**01.02.05.25 EG+OG: liefern KVH-Aufdopplung 14/15 (Flur) S102, SE02, SE03**
*** gemäß Ausführungsbeschreibung 5
jedoch:
Breite: 14 cm
Höhe: ca. 15 cm
Länge: ca. 3 m

Aufdopplung der Stützen in Achse B, Schnittpunkt mit
EG: Achse 4,9,18
OG: Achse 4,9,16
Menge: 2,400 m³

**01.02.05.26 Abbinden Aufstellen/Verlegen KVH-SI Fichte/Tanne B 14cm H 16cm Beiholz/Aufdopplung**
STLB-Bau 2025-04 016
Abbinden und Aufstellen oder Verlegen des Konstruktionsvollholz, sichtbar, Holzart Fichte/Tanne, Breite 14 cm, Höhe 16 cm, als Beiholz/Aufdopplung, Auflager aus Holz.
Menge: 105,000 m

##### Abschnitt 01.02.06 FSH Furnierschichtholz

**01.02.06.1 Funierschichtholz OG, D 69mm B 17 cm, Aussteifungskonstruktion**
Liefern, Abbinden und Verlegen des Furnierschichtholzes
DIN EN 14374, Furnierlagen längsparallel, mit allgemeiner bauaufsichtlicher Zulassung, Nadelholz, Nutzungsklasse 1 DIN EN 1995-1-1, Gebrauchsklasse 0 DIN 68800-1, ohne
chemischen Holzschutz, Dicke 69 mm, Breite '17' cm,
Biegefestigkeit - flachkant, parallel zur Faser - des Furnierschichtholzes (fm,0,flat,k) mind. 48 N/mm2, für Aussteifungskonstruktion, Scheibenschubbohle.

Dicke d = 69 mm, Deckfläche auf Maß geschliffen d= 67 mm
Breite '17' cm

Montage auf BSH-Träger, vernagelt mit Eichenholznägeln, inkl. Durchgangsbohrungen in FSH und Sacklochbohrungen in BSH-Träger, gem. Detailplanung Statik.
Menge: 214,000 m

##### Abschnitt 01.02.07 Innenwände

*Hinweis: Installation Innenwände*
Die Innenwände werden in der Regel einseitig beplankt gestellt. Im Anschluss erfolgt die Rohinstallation HLS/ELT. Die Beplankung der zweiten Seite erfolgt zeitversetzt zur ersten Seite. Der zeitversetzte Einbau ist mit einzukalkulieren.

*Hinweis: Aussparungen, Öffnungen*
Alle Wandöffnungen erhalten eine umlaufende, vierseitige Leibungsbekleidung gem. Wandaufbau.
Diese ist in die jeweilige Öffnungsposition, wenn nicht anders beschrieben, mit einzukalkulieren.

Eckige Öffnungen: KVH
Runde Öffnungen: BSH-Klotz bzw. BSP-Platte

Runde Öffnungen/Aussparung müssen sauber, mit Schablone oder CNC, gefräst werden. Ausschnitte z.B. mit Stichsäge sind nicht zulässig.

**01.02.07.1 Innenwand-Flur EG (Achse B,C): tragend R30 Rahmen KVH C24 B/H 6/10cm, beidseitig beplankt innen**
*** Bezugsbeschreibung
Holzrahmenbaukonstruktion als aussteifende Innenwand, tragend, Feuerwiderstandsklasse R 30 DIN EN 13501-2, aus Konstruktionsvollholz, Gebrauchsklasse 0 DIN 68800-1, ohne chemischen Holzschutz, Holzart Fichte/Tanne, Festigkeitsklasse C 24 DIN EN 338, Sortierklasse S 10 DIN 4074-1, Keilzinkung zulässig, herzgetrennt DIN 68365, mittlere Holzfeuchte 15 % (+/- 3 %), Regelquerschnitt 6/10 cm, Achsabstand der Ständer über 60 bis 62,5 cm, Elementhöhe über 2 bis 2,5 m,
Wärmedämmschicht zwischen der Unterkonstruktion aus Holzfasern WF DIN EN 13171, Bemessungswert der Wärmeleitfähigkeit max. 0,040 W/(mK), Dicke 100 mm, Anwendungsgebiet DIN 4108-10 WH,
beidseitig beplankt, innen,
Beplankung innen, Seite 1 Nutzungsklasse 1 DIN EN 1995-1-1, aus Gipsfaserplatten DIN EN 15283-2, Typ GF-H, Dicke 12,5 mm, Spachtelung Qualitätsstufe Q1,
Beplankung innen, Seite 2 Nutzungsklasse 1 DIN EN 1995-1-1, aus Gipsfaserplatten DIN EN 15283-2, Typ GF-H, Dicke 12,5 mm, Spachtelung Qualitätsstufe Q1.
Menge: 235,000 m2

**01.02.07.2 Zulage: Mörtellbett Holzschwelle**
Mörtelbett aus Quellmörtel, tragfähig, ca. d=20mm, zum vollflächigen Unterfüttern der tragenden Wände, in Wandbreite.
Menge: 70,000 m

**01.02.07.3 Innenwand-Flur OG (Achse B,C)**
*** wie Position 01.02.07.1
Höhe: ca. 3,34m (Achse B)
Höhe: ca. 3,89m (Achse C)
Menge: 305,000 m²

**01.02.07.4 Zulage: Wandanschluss EG an BSH-Träger (Achse B, C)**
Herstellung von Anschlüssen an durchdringende Bauteile:
BSH-Träger in den Achsen 1-19

Höhe: 47 cm
Breite: 29 cm
Höhe: 47 cm

Abwicklung in Meter: ca. 1,30 m
Wandaufbau gemäß vorbeschriebener Position
Menge: 28,000 St

**01.02.07.5 Zulage: Wandanschluss OG, an BSH-Stütze (Achse B)**
Herstellung von Anschlüssen an durchdringende Bauteile:
BSH-Träger in den Achsen 1-19

Höhe: 40 cm
Breite: 29 cm
Höhe: 40 cm

Abwicklung in Meter: ca. 1,10 m
Wandaufbau gemäß vorbeschriebener Position
Menge: 16,000 St

**01.02.07.6 Zulage: Wandanschluss OG, an BSH-Träger (Achse C)**
Herstellen von Wandstücken der vorbeschrieben Wand
≤ 0,2 m² im Bereich zwischen den Oberlichtern in Achse C inkl. seitlicher Abschlüsse.

Wandstücke:
Höhe: ca. 60 cm
Breite: ca. 29 cm

Fläche: ca. 0,2 qm
Wandaufbau gemäß vorbeschriebener Position
Menge: 15,000 St

**01.02.07.7 Zulage: Freies Wandende horizontal**
Freies Wandende, horizontal, Dicke Wand '125' mm,
Anschlüsse oben und unten, Ausführung an Trennwand, Bekleidung aus Gipsfaserplatten, einlagig, Dicke 12,5 mm
Menge: 130,000 m

**01.02.07.8 Zulage: Freies Wandende vertikal**
Freies Wandende, vertikal, Dicke Wand '125' mm, Ausführung
an Trennwand, Bekleidung aus Gipsfaserplatten, einlagig, Dicke 12,5 mm
Menge: 110,000 m

**01.02.07.9 Zulage: Türöffnung EG+OG (Achse B,C)**
Aussparung, in Holzrahmenbaukonstruktion, aussteifende Innenwand, tragend, Holzart Fichte/Tanne, für Türen, in Gesamttiefe des Bauteils, inkl. Leibunsbekleidung aus KVH, d=100 mm, rechteckig,
Höhe '240' cm,
Breite '101' cm, 3 zu öffnende Ebenen,
1. Ebene aus Gipsplatten, Dicke 1. Ebene 12,5 mm,
2. Ebene aus Konstruktionsvollholz einschl. Holzfasern, Dicke 2. Ebene 100 mm,
3. Ebene aus Gipsfaserplatten, Dicke 3. Ebene 12,5 mm.
Menge: 20,000 St

**01.02.07.10 Aussparung Innenwand-Flur EG+OG: Lüftung, Durchm. 24 cm, rund**
Aussparung, in Holzrahmenbaukonstruktion, aussteifende Innenwand, tragend, Holzart Fichte/Tanne, für Installationsteile, in Gesamttiefe des Bauteils, inkl. Leibunsbekleidung aus
BSH-Klotz bzw. BSP-Platte, d=100 mm, rund, Durchmesser '24'
cm, 3 zu öffnende Ebenen,
1. Ebene aus Gipsfaserplatten, Dicke 1. Ebene 12,5 mm,
2. Ebene aus Konstruktionsvollholz einschl. Holzwolle-Platte, Dicke 2. Ebene 100 mm,
3. Ebene aus Gipsfaserplatten, Dicke 3. Ebene 12,5 mm, Ausführung gemäß Zeichnung.
Menge: 8,000 St

**01.02.07.11 Aussparung Innenwand-Flur EG+OG: Lüftung, Durchm. 16 cm, rund**
Aussparung, in Holzrahmenbaukonstruktion, aussteifende Innenwand, tragend, Holzart Fichte/Tanne, für Installationsteile, in Gesamttiefe des Bauteils,  inkl. Leibunsbekleidung aus
BSH-Klotz bzw. BSP-Platte, d=100 mm, rund, Durchmesser '16'
cm, 3 zu öffnende Ebenen,
1. Ebene aus Gipsfaserplatten, Dicke 1. Ebene 12,5 mm,
2. Ebene aus Konstruktionsvollholz einschl. Holzwolle-Platte, Dicke 2. Ebene 100 mm,
3. Ebene aus Gipsfaserplatten, Dicke 3. Ebene 12,5 mm, Ausführung gemäß Zeichnung.
Menge: 4,000 St

**01.02.07.12 Aussparung Innenwand-Flur EG+OG: Überströmöffnung, rechteckig**
Aussparung, in Holzrahmenbaukonstruktion, aussteifende Innenwand, tragend, Holzart Fichte/Tanne, für Installationsteile, in Gesamttiefe des Bauteils, inkl. Leibunsbekleidung aus KVH, d=100 mm, rechteckig,
Höhe '40' cm,
Breite '105' cm, 3 zu öffnende Ebenen,
1. Ebene aus Gipsfaserplatten, Dicke 1. Ebene 12,5 mm,
2. Ebene aus Konstruktionsvollholz einschl. Holzwolle-Platte, Dicke 2. Ebene 100 mm,
3. Ebene aus Gipsfaserplatten, Dicke 3. Ebene 12,5 mm, Ausführung gemäß Zeichnung.
Menge: 24,000 St

**01.02.07.13 Öffnung schließen WD bis 0,5m²**
Öffnung schließen, Ausführung an Innenwand, Öffnung einseitig, Bekleidung aus Gipsfaserplatten, Typ GF-H, 1. Seite einlagig, Dicke 1. Seite 1. Lage 12,5 mm, einschl. Spachtelung Qualitätsstufe Q1 (Grundausführung), Dämmschicht gem. Wandaufbau
Menge: 24,000 St

**01.02.07.14 Aussparung Beplankung rechteckig H 5 cm B 100 cm**
Aussparung, Beplankung, für Installationsteile, in Gesamttiefe des Bauteils, ohne Leibungsbekleidung, rechteckig,
Höhe '5' cm,
Breite '100' cm, eine zu öffnende Ebene,
1. Ebene aus Gipsfaserplatten, Dicke 1. Ebene 12,5 mm
Menge: 24,000 St

**01.02.07.15 Innenwand-Räume EG (Achse 1-19): tragend R30 Rahmen KVH C24 B/H 6/10cm, einseitig beplankt innen**
*** Bezugsbeschreibung
Holzrahmenbaukonstruktion als aussteifende Innenwand, tragend, Feuerwiderstandsklasse R 30 DIN EN 13501-2, aus Konstruktionsvollholz, Gebrauchsklasse 0 DIN 68800-1, ohne chemischen Holzschutz, Holzart Fichte/Tanne, Festigkeitsklasse C 24 DIN EN 338, Sortierklasse S 10 DIN 4074-1, Keilzinkung zulässig, herzgetrennt DIN 68365, mittlere Holzfeuchte 15 % (+/- 3 %), Regelquerschnitt 6/10 cm, Achsabstand der Ständer über 60 bis 62,5 cm, Elementhöhe über 2,5 bis 3 m,
Wärmedämmschicht zwischen der Unterkonstruktion aus Holzfasern WF DIN EN 13171, Bemessungswert der Wärmeleitfähigkeit max. 0,040 W/(mK), in Platten, Dicke 60 mm, Anwendungsgebiet DIN 4108-10 WH,
einseitig beplankt, innen,
Beplankung innen, Seite 1 Nutzungsklasse 1 DIN EN 1995-1-1, aus Gipsfaserplatten DIN EN 15283-2, Typ GF-H, Dicke 12,5 mm, Spachtelung Qualitätsstufe Q1.

Wand bestehend aus:

Montage Rähm: 6/8 cm
Rähm: 6/8 cm
Ständer: 6/10 cm
Schwelle: 6/8 cm
Richtschwelle: 6/8cm
Randständer: 8/8 cm

Ausklinkung der Ständer im Bereich der Schwelle und Rähm

Ausklinkung
Breite: 2cm
Höhe: 3cm
Menge: 470,000 m2

**01.02.07.16 Zulage: Mörtellbett Holzschwelle**
Mörtelbett aus Quellmörtel, tragfähig, ca. d=20mm, zum vollflächigen Unterfüttern der tragenden Wände, in Wandbreite.
Menge: 167,000 m

**01.02.07.17 Zulage: Türöffnung EG (Achse 8, Foyer)**
*** Bezugsbeschreibung
Aussparung, in Holzrahmenbaukonstruktion, aussteifende Innenwand, tragend, Holzart Fichte/Tanne, für Türen, in Gesamttiefe des Bauteils, inkl. Leibunsbekleidung aus KVH, d=100 mm, rechteckig,
Höhe '240' cm,
Breite '101' cm, 2 zu öffnende Ebenen,
1. Ebene aus Gipsfaserplatten, Dicke 1. Ebene 12,5 mm,
2. Ebene aus Konstruktionsvollholz einschl. Holzfasern, Dicke 2. Ebene 100 mm, Ausführung gemäß Zeichnung.
Menge: 1,000 St

**01.02.07.18 Zulage: Türöffnung EG (Achse 8, Windfang)**
*** wie Position 01.02.07.17
Höhe: ca. 240 cm
Breite: ca. 107 cm
Menge: 1,000 St

**01.02.07.19 Innenwand-Räume OG (Achse 1-19)**
*** wie Position 01.02.07.15
Wand zwischen Achse A-B:
Höhe ca. von 2,6m bis 3m, schräger Wandabschluss 5°

Wand zwischen Achse C-D:
Höhe ca. von 2,8m bis 4,5m, schräger Wandabschluss 13°
Menge: 620,000 m²

**01.02.07.20 Zulage: Freies Wandende EG+OG vertikal**
Freies Wandende,vertikal, Dicke Wand '200,5' mm, Ausführung
an Trennwand, Bekleidung aus Gipsfaserplatten, einlagig, Dicke 12,5 mm, Doppelständerwerk
Menge: 30,000 m

**01.02.07.21 Aussparung Innenwand-Räume EG+OG: Überströmöffnung, rechteckig**
Aussparung, in Holzrahmenbaukonstruktion, aussteifende Innenwand, tragend, Holzart Fichte/Tanne, für Installationsteile, in Gesamttiefe des Bauteils, inkl. Leibunsbekleidung aus KVH, d=100 mm, rechteckig,
Höhe '40' cm,
Breite '105' cm, 2 zu öffnende Ebenen,
1. Ebene aus Gipsfaserplatten, Dicke 1. Ebene 12,5 mm,
2. Ebene aus Konstruktionsvollholz einschl. Holzfasern, Dicke 2. Ebene 100 mm, Ausführung gemäß Zeichnung.
Menge: 24,000 St

**01.02.07.22 Aussparung Beplankung rechteckig H 5 cm B 100 cm**
Aussparung, Beplankung, für Installationsteile, in Gesamttiefe des Bauteils, ohne Leibungsbekleidung, rechteckig,
Höhe '5' cm,
Breite '100' cm, eine zu öffnende Ebene,
1. Ebene aus Gipsfaserplatten, Dicke 1. Ebene 12,5 mm
Menge: 24,000 St

**01.02.07.23 Öffnung schließen WD bis 0,5m²**
Öffnung schließen, Ausführung an Innenwand, Öffnung einseitig, Bekleidung aus Gipsfaserplatten, Typ GF-H, 1. Seite einlagig, Dicke 1. Seite 1. Lage 12,5 mm, einschl. Spachtelung Qualitätsstufe Q1 (Grundausführung), Dämmschicht gem. Wandaufbau
Menge: 24,000 St

**01.02.07.24 Trennwand-Flur EG (Achse 7,14,17)**
*** wie Position 01.02.07.15
Flur-Trennwand in Achse 7,14 und 17 zwischen Achse B-C:
Höhe ca. 3m
Menge: 15,000 m²

**01.02.07.25 Zulage: Türöffnung EG (Achse 7,14,17)**
Aussparung, in Holzrahmenbaukonstruktion, Innenwand, nichttragend, Holzart Fichte/Tanne, für Türen, in Gesamttiefe des Bauteils,  inkl. Leibunsbekleidung aus KVH, d=100 mm, rechteckig,
Höhe '240' cm,
Breite '150' cm, 2 zu öffnende Ebenen,
1. Ebene aus Gipsfaserplatten, Dicke 1. Ebene 12,5 mm,
2. Ebene aus Konstruktionsvollholz einschl. Holzfasern, Dicke 2. Ebene 100 mm, Ausführung gemäß Zeichnung.
Menge: 6,000 St

**01.02.07.26 Zulage: Mörtellbett Holzschwelle**
Mörtelbett aus Quellmörtel, ca. d=20mm, zum vollflächigen Unterfüttern der Flurwände, in Wandbreite.
Menge: 8,000 m

**01.02.07.27 Trennwand-Flur OG (Achse 7,14)**
*** wie Position 01.02.07.15
Flur-Trennwand in Achse 7 und 14 zwischen Achse B-C:
Höhe ca. von 4,5m bis 4,8m, schräger Wandabschluss 13°
Menge: 22,000 m²

**01.02.07.28 Zulage: Türöffnung OG (Achse 7,14)**
Aussparung, in Holzrahmenbaukonstruktion, Innenwand, nichttragend, Holzart Fichte/Tanne, für Türen, in Gesamttiefe des Bauteils,  inkl. Leibunsbekleidung aus KVH, d=100 mm, rechteckig,
Höhe '240' cm,
Breite '150' cm, 2 zu öffnende Ebenen,
1. Ebene aus Gipsfaserplatten, Dicke 1. Ebene 12,5 mm,
2. Ebene aus Konstruktionsvollholz einschl. Holzfasern, Dicke 2. Ebene 100 mm, Ausführung gemäß Zeichnung.
Menge: 4,000 St

**01.02.07.29 Horizontale Holztafel als Halterung, aussteifend, V101 (Achse C)**
Holzrahmenbaukonstruktion, aussteifend, aus Konstruktionsvollholz, Holzart Fichte/Tanne,
Festigkeitsklasse C 24, S 10, Regelquerschnitt 6/10 cm, Achsabstand der Ständer 62,5 cm, einseitig beplankt, Gipsfaserplatte, Dicke 12,5 mm, Ausführung gem. Angaben Statik

Breite der Elemente: 41 cm
Länge: ca. 3,46m (immer von Stütze zu Stütze)
Menge: 20,000 m2

##### Abschnitt 01.02.08 Außenwände

**01.02.08.1 Außenwand nichttragend E30 Rahmen KVH Fichte/Tanne C24 B/H 6/20cm Achsabst. 60-62,5cm**
STLB-Bau 2025-04 016
Holzrahmenbaukonstruktion als Außenwand, nichttragend, Feuerwiderstandsklasse E 30 DIN EN 13501-2, aus Konstruktionsvollholz, Gebrauchsklasse 0 DIN 68800-1, ohne chemischen Holzschutz, Holzart Fichte/Tanne, Festigkeitsklasse C 24 DIN EN 338, Sortierklasse S 10 DIN 4074-1, Keilzinkung zulässig, herzgetrennt DIN 68365, mittlere Holzfeuchte 15 % (+/- 3 %), Regelquerschnitt 6/20 cm, Achsabstand der Ständer über 60 bis 62,5 cm, Elementhöhe über 2 bis 2,5 m,
Wärmedämmschicht zwischen der Unterkonstruktion aus Holzfasern WF DIN EN 13171, Bemessungswert der Wärmeleitfähigkeit max. 0,040 W/(mK), Nennwert der Wärmeleitfähigkeit max. 0,038 W/(mK), in Platten, Dicke 200 mm, Anwendungsgebiet DIN 4108-10 WH,
beidseitig beplankt, innen und außen,
Beplankung innen, Seite 1 Nutzungsklasse 1 DIN EN 1995-1-1, aus OSB-Platten DIN EN 300, Plattentyp OSB/3, Dicke 22 mm, als Luftdichtheitsschicht abgeklebt,
Beplankung außen, Seite 2 Nutzungsklasse 3 DIN EN 1995-1-1, aus Holzfaser-Dämmstoffplatten DIN EN 13171, Dicke 40 mm,
Verbindung der Elemente untereinander und Anschluss an vorh. Bauteile werden gesondert vergütet.
Menge: 626,000 m2

**01.02.08.2 Zulage: Verbindung der Elemente untereinander und Anschluss an vorh. Bauteile**
Verbindung der Elemente untereinander und Anschluss an vorh. Bauteile
Menge: 626,000 m²

**01.02.08.3 Zulage: Mörtellbett Holzschwelle Betonaufkantung**
Mörtelbett aus Quellmörtel, ca. d=20mm, zum vollflächigen Unterfüttern der Außenwand, in Wandbreite, inkl. Abdichtung zwischen Betonsockel und KVH
Menge: 120,000 m

**01.02.08.4 Zulage: Ausdämmen der Fugen**
Ausdämmen der Fuge zwischen den Elementen, im Bereich Stützen in AW in Achse D zwischen den Achsen 1-8 und 13-19

Fugenbreite 5 cm
Fugentiefe 20 cm
Menge: 95,000 m

**01.02.08.5 Zulage: Dampfdichter Anschluss Bauteilfugen, horizontal**
*** Bezugsbeschreibung
Dampfdichter Anschluss der Bauteil- und Elemtfugen in den Bereichen:

Sockel (horizontal)
Zwischendecke (horizontal)
Dach (horizontal)
Dach aufgehende Wand (horizontal)

Abwicklung ca. 10cm
Menge: 510,000 m

**01.02.08.6 Zulage: Dampfdichter Anschluss Bauteilfugen, vertikal**
*** wie Position 01.02.08.5
Stützen (vertikal)
Abwicklung ca. 40 cm
Menge: 215,000 m

**01.02.08.7 Aussparung Außenwand rechteckig, Öffnung 2,5 bis 5 m²**
Aussparung, in Holzrahmenbaukonstruktion, Außenwand, nichttragend, Holzart Fichte/Tanne, für Fenster, in Gesamttiefe des Bauteils, rechteckig, Öffnung 2,5 bis 5 m², 3 zu öffnende Ebenen,
1. Ebene aus OSB-Platten, Dicke 1. Ebene 22 mm,
2. Ebene aus Konstruktionsvollholz einschl. Holzfasern, Dicke 2. Ebene 20 mm,
3. Ebene aus Holzfaserplatten, Dicke 3. Ebene 40 mm, Ausführung gemäß Zeichnung.
Menge: 34,000 St

**01.02.08.8 Aussparung Außenwand rechteckig, Öffnung 5 bis 6 m²**
Aussparung, in Holzrahmenbaukonstruktion, Außenwand, nichttragend, Holzart Fichte/Tanne, für Fenster, in Gesamttiefe des Bauteils, rechteckig, Öffnung 5 bis 6 m², 3 zu öffnende Ebenen,
1. Ebene aus OSB-Platten, Dicke 1. Ebene 22 mm,
2. Ebene aus Konstruktionsvollholz einschl. Holzfasern, Dicke 2. Ebene 20 mm,
3. Ebene aus Holzfaserplatten, Dicke 3. Ebene 40 mm, Ausführung gemäß Zeichnung.
Menge: 29,000 St

**01.02.08.9 Aussparung Außenwand EG+OG rechteckig, Öffnung bis 0,5 m²**
Aussparung, in Holzrahmenbaukonstruktion, Außenwand, nichttragend, Holzart Fichte/Tanne, für Fenster, in Gesamttiefe des Bauteils, rechteckig, Öffnung ≤ 0,5 m², 3 zu öffnende Ebenen,
1. Ebene aus OSB-Platten, Dicke 1. Ebene 22 mm,
2. Ebene aus Konstruktionsvollholz einschl. Holzfasern, Dicke 2. Ebene 20 mm,
3. Ebene aus Holzfaserplatten, Dicke 3. Ebene 40 mm
Menge: 11,000 St

**01.02.08.10 Außenwand Oberlicht nichttragend E30 Rahmen KVH Fichte/Tanne C24 B/H 6/20cm Achsabst. 60-62,5cm H 2-2,5m Holzfasern 0,040W/(mK) D 200mm Beplankung innen OSB-Platte OSB/3 D 22mm**
STLB-Bau 2025-04 016
Holzrahmenbaukonstruktion als Außenwand, nichttragend, Feuerwiderstandsklasse E 30 DIN EN 13501-2, aus Konstruktionsvollholz, Gebrauchsklasse 0 DIN 68800-1, ohne chemischen Holzschutz, Holzart Fichte/Tanne, Festigkeitsklasse C 24 DIN EN 338, Sortierklasse S 10 DIN 4074-1, Keilzinkung zulässig, herzgetrennt DIN 68365, mittlere Holzfeuchte 15 % (+/- 3 %), Regelquerschnitt 6/20 cm, Achsabstand der Ständer über 60 bis 62,5 cm, Elementhöhe über 2 bis 2,5 m,
Wärmedämmschicht zwischen der Unterkonstruktion aus Holzfasern WF DIN EN 13171, Bemessungswert der Wärmeleitfähigkeit max. 0,040 W/(mK), Nennwert der Wärmeleitfähigkeit max. 0,038 W/(mK), in Platten, Dicke 200 mm, Anwendungsgebiet DIN 4108-10 WH,
einseitig beplankt, innen,
Beplankung innen, Seite 1 Nutzungsklasse 1 DIN EN 1995-1-1, aus OSB-Platten DIN EN 300, Plattentyp OSB/3, Dicke 22 mm, als Luftdichtheitsschicht abgeklebt,
Verbindung der Elemente untereinander und Anschluss an vorh. Bauteile werden gesondert vergütet.
Menge: 56,000 m2

**01.02.08.11 Zulage: Verbindung der Elemente untereinander und Anschluss an vorh. Bauteile**
Verbindung der Elemente untereinander und Anschluss an vorh. Bauteile
Menge: 56,000 m²

**01.02.08.12 Wärmedämmung AW Oberlicht, 80mm**
STLB-Bau 2025-04 038
Wärmedämmung für vorgehängte hinterlüftete Außenwandbekleidung an Außenwand, aus Holzfasern WF DIN EN 13171, Bemessungswert der Wärmeleitfähigkeit max. 0,040 W/(mK), Nennwert der Wärmeleitfähigkeit max. 0,038 W/(mK), Brandverhaltensklasse DIN EN 13501-1 E (normalentflammbar), Dicke 80 mm, als Platten, Anwendungsgebiet DIN 4108-10 WAB, Befestigung mechanisch mit Dämmstoffhaltern, Verankerung der Unterkonstruktion in Holzkonstruktion.
Menge: 41,000 m2

##### Abschnitt 01.02.09 Fassade Unterkonstruktion

**01.02.09.2 UK Konterlattung senkrecht Nadelholz 40/60mm Lattenabst. 60cm, EG**
STLB-Bau 2025-04 020
Unterkonstruktion als Konterlattung aus Nadelholz DIN 68365, Sortierklasse S 10 DIN 4074-1, Querschnitt 40/60 mm, Lattenabstand 60 cm, Untergrund Holz.
Menge: 330,000 m2

**01.02.09.3 UK Konterlattung senkrecht Nadelholz 60/80mm Lattenabst. 60cm, OG**
STLB-Bau 2025-04 020
Unterkonstruktion als Konterlattung aus Nadelholz DIN 68365, Sortierklasse S 10 DIN 4074-1, Querschnitt 60/80 mm, Lattenabstand 60 cm, Untergrund Holz.
Menge: 400,000 m2

**01.02.09.4 Zulage: UK für Einbauteile**
Zulage für die Ausführung der Unterkonstruktion (kurze Stücke) der Fassade für Einbauteile wie Briefkasten, Klingel, FSD
Menge: 10,000 m

##### Abschnitt 01.02.10 Dach

**01.02.10.1 Dach (Achse A-B): Wärmedämmschicht zw. Sparren DZ Holzfasern 0,040W/(mK) D 200mm Sparrenabst. 50-60cm**
STLB-Bau 2025-04 020
Wärmedämmschicht zwischen Sparren, Anwendungsgebiet DIN 4108-10 DZ, aus Holzfasern, WF DIN EN 13171, Bemessungswert der Wärmeleitfähigkeit max. 0,040 W/(mK), Nennwert der Wärmeleitfähigkeit max. 0,036 W/(mK), Baustoffklasse DIN 4102-1 B1 (schwerentflammbar), als Platte, Dicke 200 mm, Achsabstand der Sparren über 50 bis 60 cm, Querschnitt Sparren B/H 6/20 cm.
Menge: 286,000 m2

**01.02.10.2 Unterdeckung belüfteter Dächer Unterdeckpl. diffusionsoffen D 4cm**
STLB-Bau 2025-04 020
Unterdeckung belüfteter Dächer, als Platte DIN EN 14964 aus diffusionsoffenen Unterdeckplatten, verfalzt (Klasse 5 gemäß Merkblatt für Unterdächer, Unterdeckungen und Unterspannungen des ZVDH), sd kleiner, gleich 0,5 m, Dicke 4 cm, Brandverhaltensklasse DIN EN 13501-1 E (normalentflammbar), auf Sparren.
Menge: 286,000 m2

**01.02.10.3 Zulage: Unterdeckung anpassen**
Die v.b. Unterdeckung auf Sparren kann nicht vollflächig verlegt werden. Die Dämmschicht muss alle 3,75m an die einbindenden Dachsparren angepasst werden.

Abwicklung Traufbereich

Länge ca. 1,9m
Breite ca. 0,3m
Länge ca. 1,9m
Menge: 77,900 m

**01.02.10.4 Unterdeckung auf Dachsparren D 3,5cm**
STLB-Bau 2025-04 020
Unterdeckung belüfteter Dächer, als Platte DIN EN 14964 aus Holzfaser-Dämmstoffplatten, verfalzt (Klasse 5 gemäß Merkblatt für Unterdächer, Unterdeckungen und Unterspannungen des ZVDH), Dicke 3,5 cm, Brandverhaltensklasse DIN EN 13501-1 E (normalentflammbar), auf Sparren.
Menge: 40,000 m2

**01.02.10.5 Zulage: Unterdeckung anschrägen**
Kanten der v.b. Unterdeckung anschrägen, Winkel ca. 45°, zur späteren Verlegung der Unterdachbahn.
Menge: 152,000 m

**01.02.10.6 Unterdach regensicher einlagig Unterdachbahn diffusionsoffen**
STLB-Bau 2025-04 020
Unterdach, regensicher, einlagig, aus diffusionsoffener Unterdachbahn, nahtgefügte Unterdeckung (UDB-eA) (Klasse 2 gemäß Merkblatt für Unterdächer, Unterdeckungen und Unterspannungen des ZVDH), DIN EN 13859-1, lose verlegen, mechanisch befestigen, auf Wärmedämmung.
Menge: 286,000 m2

**01.02.10.7 Zulage: Verlegung Unterdachbahn**
Die v.b. Unterdachbahn kann nicht vollflächig in einer Ebene verlegt werden. Sie muss alle 3,75m über eine zusätzliche Dämmschicht, Breite ca. 50cm, im Bereich der Dachsparren geführt werden.
Menge: 19,000 St

**01.02.10.8 Zulage: Übergang Unterdach aufgehende Wand**
Übergang des v.b. Unterdaches aus diffusionsoffenen Unterdachbahnen an aufgehende Wand.
Menge: 68,000 m

**01.02.10.9 Zulage: Anschluss Unterdach Oberlichtband**
Anschluss des Unterdaches aus diffusionsoffenen Unterdachbahnen an UK für Oberlichtband, befestigen mit mechanischen Befestigungsmitteln, Untergrund Holz.
Menge: 68,000 m

**01.02.10.10 UK Konterlattung Nadelholz 40/60mm Lattenabst. 60cm**
STLB-Bau 2025-04 020
Unterkonstruktion als Konterlattung aus Nadelholz DIN 68365, Sortierklasse S 10 DIN 4074-1, Querschnitt 40/60 mm, Lattenabstand 60 cm, Untergrund Holz.
Menge: 286,000 m2

**01.02.10.11 Zulage: Nageldichtung**
zusätzliche Nageldichtung mit Dichtungsbändern oder Dichtmasse passend zur v.b. Unterdeckung/Unterspannung, gem. Herstellerangaben.
Menge: 450,000 m

**01.02.10.12 Anschluss Luftdichtheit Rohrdurchführung AD bis 125mm**
STLB-Bau 2025-04 020
Luftdichter Anschluss der Luftdichtheitsschicht DIN 4108-7 an Rohrdurchführung, Außendurchmesser bis 125 mm, Arbeitsuntergrund Holzwerkstoff.
Menge: 2,000 St

**01.02.10.13 Anschluss Unterdach Rohrdurchführung AD bis 125mm**
STLB-Bau 2025-04 020
Anschluss des Unterdaches aus diffusionsoffenen Unterdachbahnen an Rohrdurchführung, Außendurchmesser bis 125 mm, Befestigung mit Klebe-/Dichtmittel, Untergrund Holz.
Menge: 2,000 St

**01.02.10.14 Dach (Achse B-D):Wärmedämmschicht zw. Sparren DZ Holzfasern 0,040W/(mK) D 240mm Sparrenabst. 50-60cm**
STLB-Bau 2025-04 020
Wärmedämmschicht zwischen Sparren, Anwendungsgebiet DIN 4108-10 DZ, aus Holzfasern, WF DIN EN 13171, Bemessungswert der Wärmeleitfähigkeit max. 0,040 W/(mK), Nennwert der Wärmeleitfähigkeit max. 0,036 W/(mK), Baustoffklasse DIN 4102-1 B1 (schwerentflammbar), als Platte, Dicke 240 mm, Achsabstand der Sparren über 50 bis 60 cm, Querschnitt Sparren B/H 6/24 cm.
Menge: 596,000 m2

**01.02.10.15 Unterdeckung belüfteter Dächer Unterdeckpl. diffusionsoffen D 4cm**
STLB-Bau 2025-04 020
Unterdeckung belüfteter Dächer, als Platte DIN EN 14964 aus diffusionsoffenen Unterdeckplatten, verfalzt (Klasse 5 gemäß Merkblatt für Unterdächer, Unterdeckungen und Unterspannungen des ZVDH), sd kleiner, gleich 0,5 m, Dicke 4 cm, Brandverhaltensklasse DIN EN 13501-1 E (normalentflammbar), auf Sparren.
Menge: 596,000 m2

**01.02.10.16 Zulage: Unterdeckung anpassen**
Die v.b. Unterdeckung auf Sparren kann nicht vollflächig verlegt werden. Die Dämmschicht muss alle 3,75m an die einbindenden Dachsparren angepasst werden.

Abwicklung Traufbereich
Länge ca. 3,8m
Breite ca. 0,3m
Länge ca. 3,8m

Abwicklung Firstbereich
Länge ca. 1,9m
Breite ca. 0,3m
Länge ca. 1,9m
Menge: 228,000 m

**01.02.10.17 Unterdeckung auf Dachsparren D 3,5cm**
STLB-Bau 2025-04 020
Unterdeckung belüfteter Dächer, als Platte DIN EN 14964 aus Holzfaser-Dämmstoffplatten, verfalzt (Klasse 5 gemäß Merkblatt für Unterdächer, Unterdeckungen und Unterspannungen des ZVDH), Dicke 3,5 cm, Brandverhaltensklasse DIN EN 13501-1 E (normalentflammbar), auf Sparren.
Menge: 38,000 m2

**01.02.10.18 Zulage: Unterdeckung anschrägen**
Kanten der v.b. Unterdeckung anschrägen, Winkel ca. 45°, zur späteren Verlegung der Unterdachbahn.
Menge: 163,400 m

**01.02.10.19 Unterdach regensicher einlagig Unterdachbahn diffusionsoffen**
STLB-Bau 2025-04 020
Unterdach, regensicher, einlagig, aus diffusionsoffener Unterdachbahn, nahtgefügte Unterdeckung (UDB-eA) (Klasse 2 gemäß Merkblatt für Unterdächer, Unterdeckungen und Unterspannungen des ZVDH), DIN EN 13859-1, lose verlegen, mechanisch befestigen, auf Wärmedämmung.
Menge: 596,000 m2

**01.02.10.20 Zulage: Verlegung Unterdachbahn**
Die v.b. Unterdachbahn kann nicht vollflächig in einer Ebene verlegt werden. Sie muss alle 3,75m über eine zusätzliche Dämmschicht, Breite ca. 50cm, im Bereich der Dachsparren geführt werden.
Menge: 19,000 St

**01.02.10.21 UK Konterlattung Nadelholz 40/60mm Lattenabst. 60cm**
STLB-Bau 2025-04 020
Unterkonstruktion als Konterlattung aus Nadelholz DIN 68365, Sortierklasse S 10 DIN 4074-1, Querschnitt 40/60 mm, Lattenabstand 60 cm, Untergrund Holz.
Menge: 596,000 m2

**01.02.10.22 Zulage: Nageldichtung**
zusätzliche Nageldichtung mit Dichtungsbändern oder Dichtmasse passend zur v.b. Unterdeckung/Unterspannung, gem. Herstellerangaben.
Menge: 950,000 m

**01.02.10.23 Anschluss Luftdichtheit Rohrdurchführung AD bis 125mm**
STLB-Bau 2025-04 020
Luftdichter Anschluss der Luftdichtheitsschicht DIN 4108-7 an Rohrdurchführung, Außendurchmesser bis 125 mm, Arbeitsuntergrund Holzwerkstoff.
Menge: 1,000 St

**01.02.10.24 Anschluss Unterdach Rohrdurchführung AD bis 125mm**
STLB-Bau 2025-04 020
Anschluss des Unterdaches aus diffusionsoffenen Unterdachbahnen an Rohrdurchführung, Außendurchmesser bis 125 mm, Befestigung mit Klebe-/Dichtmittel, Untergrund Holz.
Menge: 1,000 St

#### Titel 01.03 Stahlbauarbeiten

*Hinweis: Hinweistext*
Verbindungen, Bohrungen und Anschweißteile sind als Zulage in gesonderten Positionen ausgeschrieben und gemäß Detailzeichnung und statischer Planung auszuführen.
Verbindungs- und Befestigungsmittel werden gesondert vergütet.

**01.03.1 Zugstab Abhängung Balkon, Flachstahl**
STLB-Bau 2025-04 017
Zugstab, Einbauhöhe bis 5 m, Ausführung als Vollwandkonstruktion, aus Flachstahl DIN EN 10058, Dicke 20 mm, Breite 60 mm, feuerverzinkt DIN EN ISO 1461, werkseitiger Korrosionsschutz,
werkseitige Konstruktion geschweißt,
Baustellenstöße geschraubt,
Einzellänge '3500' mm.
Menge: 15,000 St

**01.03.2 Zulage: Anschweißende M20 Gewindestange, oberer Anschluss**
Anschweißende M20, S235, n. DIN 34828

inklusive herstellen einer Nut in Flachstahl, Gewinde einsetzten, anschweißen
Menge: 15,000 St

**01.03.3 Zulage: Anschweißen Gewindehülse M10 für Befestigung Fallrohr**
Anschweißen von Gewindehülsen M10 an Flachstahlabhänger

Gewindehülse M10
Länge ca. 30mm
Menge: 8,000 St

**01.03.4 Profilstahl Aufhängung Balkon / Sparren UPN 80mm**
Träger, Einbauort Dach, geneigt, Einbauhöhe bis 5 m, Einfeldträger, Ausführung als Vollwandkonstruktion, aus U-Profilstahl mit geneigten Flanschflächen (U) DIN 1026-1, Profilhöhe 80 mm, Stahl S235JR DIN EN 10025-2, Werkstoff-Nr 1.0038, feuerverzinkt DIN EN ISO 1461, werkseitiger Korrosionsschutz, Baustellenstöße geschraubt, Einzellänge ca. 300 mm.
Menge: 15,000 St

**01.03.5 Träger Balkon Winkelstahl 150/90/15mm**
STLB-Bau 2025-04 017
Träger, Einbauhöhe bis 5 m, Einfeldträger, Ausführung als Vollwandkonstruktion, aus Winkelstahl DIN EN 10056-1, L, 150/90/15 mm, Stahl S235JR DIN EN 10025-2, Werkstoff-Nr 1.0038, feuerverzinkt DIN EN ISO 1461, werkseitiger Korrosionsschutz,
werkseitige Konstruktion geschweißt,
Einzellänge '1650' mm, mit Kopfplatte.
Menge: 30,000 St

**01.03.6 Zulage: Kopfplatte im Winkel 88,5 Grad anschweisen**
Zulage: Anschweisen der Kopfplatte im Winkel ungleich 90Grad, Winkel: 88,5 Grad, zur Ausbildung Gefälle
Menge: 30,000 St

**01.03.7 Zulage: Flansch ausklinken**
Flansch Winkelstahl ausklinken, ca. 100 x 90 mm, im Bereich Anschlusspunkt Abhänger
Menge: 30,000 St

**01.03.8 Flachstahl 10 x 20mm, Abstandshalter zw. Winkelstahl**
Abstandshalter, linear, Einbauhöhe bis 5 m, Ausführung als Vollwandkonstruktion, aus Flachstahl DIN EN 10058, Dicke 10 mm, Breite 20 mm, Stahl S235JR DIN EN 10025-2, Werkstoff-Nr 1.0038, feuerverzinkt DIN EN ISO 1461, werkseitiger Korrosionsschutz,
werkseitige Konstruktion geschweißt,
Einzellänge '1550' mm., Einbau im Gefälle oder punktuelle
Öffnungen zur Ableitung von ggf. anfallendem Tauwasser
Menge: 15,000 St

**01.03.9 Flachstahl 30 x 30 x 20mm, Abstandshalter zw. Winkelstahl**
Abstandshalter, punktuell, Einbauhöhe bis 5 m, Ausführung als Vollwandkonstruktion, aus Flachstahl DIN EN 10058, Dicke 20 mm, Breite 30 mm, Höhe 30 mm Stahl S235JR DIN EN 10025-2, Werkstoff-Nr 1.0038, feuerverzinkt DIN EN ISO 1461, werkseitiger Korrosionsschutz,
werkseitige Konstruktion geschweißt,
Menge: 90,000 St

**01.03.10 Zulage: Bohrung bis 10mm**
Durchgangsbohrung in Träger aus Stahl, Durchmesser bis 10 mm
Menge: 240,000 St

**01.03.11 Zulage: Bohrung 10-15mm**
Durchgangsbohrung in Abhänger und Träger aus Stahl, Durchmesser 10 bis 15 mm
Menge: 150,000 St

**01.03.12 Zulage: Bohrung 10-15mm für Senkkopfschraube**
Durchgangsbohrung in Träger und Abstandshalter aus Stahl, Durchmesser 10 bis 15 mm, einseitig gesenkt
Menge: 180,000 St

**01.03.13 Zulage: Bohrung 20-25mm**
Durchgangsbohrung in Abhänger und Träger aus Stahl, Durchmesser über 20 bis 25 mm.
Menge: 45,000 St

#### Titel 01.04 Verbindungsmittel

*Hinweis: Allgemeine Hinweise*
Alle verwendeten Bauteile, Schrauben, etc. müssen über ein Ü- oder CE-Kennzeichen die Übereinstimmung mit einer Norm oder ETA/Zulassung nachweisen.

Die nachfolgenden Positionen enthalten lediglich statisch erforderliche Verbindungsmittel. Sämtliche weiteren Verbindungsmittel, die zum Aufstellen des Gebäudes, zur konstruktiven Lagesicherung, temporären Verbindung oder Ähnlichem erforderlich sind, werden nicht gesondert vergütet und sind in die Einheitspreise mit einzukalkulieren.

Führungsbohrungen für Schrauben sind grundsätzlich zulässig und müssen mit dem in der ETA des Schraubenherstellers angegebenen Vorbohrdurchmesser der zugehöhrigen Schraube hergestellt werden! Bei Schrauben deren Kopf in der Holzoberfläche versenkt wird, ist die Zugangsbohrung grundsätzlich im Durchmesser des Schraubenkopfes herzustellen.

Da im modernen Holzbau viele Verbindungsmittel zum Einsatz kommen, welche nicht durch eine harmonisierte, europäische Produktnorm geregelt sind (z.B.: Vollgewindeschrauben), muss die Tragwerksplanung bereits im Entwurf auf herstellerspezifische Produkte zurückgreifen. Dies hat zur Folge, dass die Planung und auch anschließend die geprüfte Statik auf einem herstellerspezifischen Produkt beruht. Sollten im Zuge der Werkplanung der ausführenden Firma Änderungswünsche an den von der Tragwerksplanung gewählten Verbindungsmitteln entstehen (z.B. anderer als berechneter Schraubenhersteller), ist dies im Verantwortungsbereich der ausführenden Firma. Die ausführende Firma muss in diesem Fall einen Gleichwertigkeitsnachweis für die geänderten Verbindungsmittel führen und dem Prüfingenieur zur Freigabe vorlegen. Es wird daher in den Positionsbeschreibungen ein Leitprodukt genannt, mit dem in der Planung gerechnet wurde.

##### Abschnitt 01.04.01 Teilgewindeschrauben

*Hinweis: Teilgewindeschrauben*
Teilgewindeschrauben für den Holzbau nach ETA-11/0190

**01.04.01.1 Teilgewindeschrauben mit Senkkopf Ø6x80mm**
Menge: 200,000 St

**01.04.01.2 Teilgewindeschrauben mit Senkkopf Ø6x130mm**
Menge: 200,000 St

**01.04.01.3 Teilgewindeschrauben mit Senkkopf Ø6x160mm**
Menge: 300,000 St

**01.04.01.4 Teilgewindeschrauben mit Senkkopf Ø8x140mm**
Menge: 1650,000 St

**01.04.01.5 Teilgewindeschrauben mit Senkkopf Ø8x220mm**
Menge: 450,000 St

**01.04.01.6 Teilgewindeschrauben mit Tellerkopf Ø6x240mm**
Menge: 2800,000 St

##### Abschnitt 01.04.02 Vollgewindeschrauben

*Hinweis: Vollgewindeschrauben*
Vollgewindeschrauben für den Holzbau nach ETA-11/0190

**01.04.02.1 Vollgewindeschrauben mit Sechskantkopf Ø6x80mm**
Menge: 300,000 St

**01.04.02.2 Vollgewindeschrauben mit Sechskantkopf Ø6x120mm**
Menge: 100,000 St

**01.04.02.3 Vollgewindeschrauben mit Senk- oder Zylinderkopf Ø6x160mm**
Menge: 200,000 St

**01.04.02.4 Vollgewindeschrauben mit Senk- oder Zylinderkopf Ø6x180mm**
Menge: 200,000 St

**01.04.02.5 Vollgewindeschrauben mit Senk- oder Zylinderkopf Ø6x220mm**
Menge: 100,000 St

**01.04.02.6 Vollgewindeschrauben mit Senk- oder Zylinderkopf Ø6x260mm**
Menge: 2500,000 St

**01.04.02.7 Vollgewindeschrauben mit Senk- oder Zylinderkopf Ø8x180mm**
Menge: 100,000 St

**01.04.02.8 Vollgewindeschrauben mit Senk- oder Zylinderkopf Ø8x330mm**
Menge: 400,000 St

**01.04.02.9 Vollgewindeschrauben mit Senk- oder Zylinderkopf Ø8x380mm**
Menge: 300,000 St

**01.04.02.10 Vollgewindeschrauben mit Senk- oder Zylinderkopf Ø10x320mm**
Menge: 100,000 St

**01.04.02.11 Vollgewindeschrauben mit Senk- oder Zylinderkopf Ø10x380mm**
Menge: 100,000 St

**01.04.02.12 Vollgewindeschrauben mit Senk- oder Zylinderkopf Ø10x700mm**
Menge: 225,000 St

##### Abschnitt 01.04.03 Holznägel

**01.04.03.1 Holznagel Ø20x160mm, Aussteifungskonstruktion**
Holznagel rund oder achteckig Ø20x160mm,
aus Eiche oder Buche für den Holzbau nach DIN 1052
Menge: 800,000 St

##### Abschnitt 01.04.04 Winkelverbinder für Schubkräfte

**01.04.04.1 Winkelverbinder 23,3 kN**
Winkelverbinder mit einer Schubtragfähigkeit design, größer oder gleich 23,3 kN inkl. zugehörige Schrauben mit gültiger ETA
Leitprodukt: TITAN TCN240, mit 36x Rundkopfschraube LBS Ø5x70mm
Menge: 20,000 St

**01.04.04.2 Winkelverbinder 10,6 kN**
Winkelverbinder mit einer Schubtragfähigkeit design, größer oder gleich 10,6 kN inkl. zugehörige Schrauben mit gültiger ETA
Leitprodukt: TITAN TCF200, mit 10x Rundkopfschraube LBS Ø5x70mm
Menge: 130,000 St

**01.04.04.3 Winkelverbinder 19,0kN**
Winkelverbinder mit einer Schubtragfähigkeit design, größer oder gleich 19,0kN inkl. zugehörige Schrauben mit gültiger ETA
Leitprodukt: TITAN TTF200, mit 20x Rundkopfschraube LBS Ø5x70mm
Menge: 4,000 St

##### Abschnitt 01.04.05 Winkelverbinder für Zugkräfte

**01.04.05.1 Winkelverbinder 24,6 kN**
Winkelverbinder mit Zugtragfähigkeit design größer oder gleich 24,6 kN, inkl. zugehörige Schrauben mit gültiger ETA
Leitprodukt: rothoblaas WHT15, mit 15x Rundkopfschraube LBS Ø5x70mm
Menge: 65,000 St

##### Abschnitt 01.04.06 Betonanker

**01.04.06.1 Klebeanker M20x400mm FSK 8.8**
chemischer Klebeanker Rothoblaas EPO-FIX mit M20x400mm FSK 8.8 nach ETA-23/0419 und ETA-23/0420
Menge: 25,000 St

**01.04.06.2 Klebeanker M12x200mm FSK 8.8**
chemischer Klebeanker WÜRTH WIT-UH 300 mit M12x200mm FSK 8.8 nach ETA-17/0127
Menge: 16,000 St

**01.04.06.3 Betonspreizanker M12x100mm**
Betonspreizanker Rothoblaas AB1 M12x100mm
Menge: 400,000 St

**01.04.06.4 Betonschraube mit Senkkopf Ø10x120mm**
Betonschraube mit Senkkopf Ø10x120mm
WÜRTH W-BS/SK nach ETA-16/0043
Menge: 25,000 St

##### Abschnitt 01.04.07 Sonstige Verbindungsmittel

**01.04.07.1 Gewindestange M16x350mm**
Gewindestange FSK 5.6 M16x350mm
Menge: 20,000 St

**01.04.07.2 Stabdübel S235 Ø8x130mm**
Menge: 10,000 St

**01.04.07.3 Stabdübel S235 Ø8x260mm**
Menge: 10,000 St

**01.04.07.4 Winkelscheibe 45° (Balkonträger)**
Zur optimalen Übertragung von Zugkräften bei Metall Holz-Anschlüssen, Einschraubwinkel 45 Grad, Senkwinkel 90 Grad, Werkstoff: Stahlguss, Oberfläche: Verzinkt, für VGS 10x320mm
z.B. Würth Winkelscheibe 45° Langloch nach ETA-11/0190 oder glw.
Menge: 100,000 St

**01.04.07.5 Stützenfuß für Holzstütze im Außenbereich**
Stützenfuß für Holzstütze im Außenbereich
Tragfähigkeit design Druckkraft 75 kN
Menge: 1,000 St

**01.04.07.6 Winkelverbinder mit Rippe**
Winkelverbinder mit Rippe
Rothoblaas WBR 100
Menge: 100,000 St

**01.04.07.7 Senkkopfschraube FSK 8.8 M10x50mm (Balkonträger)**
Senkkopfschraube FSK 8.8 M10x50mm inkl. Hülsenmutter
Menge: 100,000 St

**01.04.07.9 Sechskantschraube FSK 4.6 M20x70mm (Balkonträger)**
Sechskantschraube nach DIN 7990 u. DIN 7968 FSK 4.6 M20x70mm inkl. Mutter
Menge: 15,000 St

##### Abschnitt 01.04.08 Stahl- und Schweißteile

**01.04.08.1 Geschweißtes Stahlbauteil Schwierigkeitsgrad V1**
Geschweißtes Stahlbauteil Schwierigkeitsgrad V1 nach Tabelle StLB, Stahlgüte S235, Gewicht ca. 1 kg
Menge: 3,000 St

**01.04.08.2 Geschweißtes Stahlbauteil Schwierigkeitsgrad V2**
Geschweißtes Stahlbauteil Schwierigkeitsgrad V2 nach Tabelle StLB, Stahlgüte S235, Gewicht ca. 2 kg
Menge: 8,000 St

**01.04.08.3 Geschweißtes Stahlbauteil Schwierigkeitsgrad V3**
Geschweißtes Stahlbauteil Schwierigkeitsgrad V3 nach Tabelle StLB, Stahlgüte S235, Gewicht ca. 2 kg
Menge: 1,000 St

**01.04.08.4 Ungleichschenkliger Winkelstahl**
Ungleichschenkliger Winkelstahl nach DIN EN 10 056-1 inkl. Bohrungen, Winkelstahl S235, hxbxt = 100x50x6mm, Länge l=200mm
Menge: 58,000 St

**01.04.08.5 Ungleichschenkliger Winkelstahl**
Ungleichschenkliger Winkelstahl nach DIN EN 10 056-1 inkl. Bohrungen, Winkelstahl S235, hxbxt = 100x50x6mm
Menge: 5,000 lfdm

##### Abschnitt 01.04.09 Elastomerlager

**01.04.09.1 Elastomerlager bis 0,15 N/mm²**
Elastomerlager geschlossenzellig statischer Einsatzbereich bis 0,15 N/mm², Dynamikbereich (Lastspitzen) bis 3,0 N/mm²
Lagerdicke ca. 10mm
Lagerbreite ca. 50mm
Menge: 350,000 lfdm

**01.04.09.2 Elastomerlager bis 3,0 N/mm²**
Elastomerlager geschlossenzellig statischer Einsatzbereich bis 3,0 N/mm², Dynamikbereich (Lastspitzen) bis 12,0 N/mm²
Lagerdicke ca. 12,5mm
Lagermaße bxl ca. 140x680mm
Menge: 26,000 St

#### Titel 01.05 Stundenlohnarbeiten

**01.05.1 Meister-in sämtliche Kosten/Zuschläge**
STLB-Bau 2025-04 091
Stundenlohnarbeiten durch Meister/-in
der Verrechnungssatz für die jeweilige Arbeitskraft umfasst sämtliche Aufwendungen wie Lohn- und Gehaltskosten, Lohn- und Gehaltsnebenkosten, Zuschläge, lohngebundene und lohnabhängige Kosten, sonstige Sozialkosten, Gemeinkosten, Wagnis und Gewinn.
Menge: 20,000 h

**01.05.2 Facharbeiter-in sämtliche Kosten/Zuschläge**
STLB-Bau 2025-04 091
Stundenlohnarbeiten durch Facharbeiter/-in
der Verrechnungssatz für die jeweilige Arbeitskraft umfasst sämtliche Aufwendungen wie Lohn- und Gehaltskosten, Lohn- und Gehaltsnebenkosten, Zuschläge, lohngebundene und lohnabhängige Kosten, sonstige Sozialkosten, Gemeinkosten, Wagnis und Gewinn.
Menge: 80,000 h

**01.05.3 Bauhelfer-in sämtliche Kosten/Zuschläge**
STLB-Bau 2025-04 091
Stundenlohnarbeiten durch Bauhelfer/-in
der Verrechnungssatz für die jeweilige Arbeitskraft umfasst sämtliche Aufwendungen wie Lohn- und Gehaltskosten, Lohn- und Gehaltsnebenkosten, Zuschläge, lohngebundene und lohnabhängige Kosten, sonstige Sozialkosten, Gemeinkosten, Wagnis und Gewinn.
Menge: 80,000 h

### Los 02 Fassade

#### Titel 02.01 Baustelleneinrichtung und Planung

**02.01.1 Baustelleneinrichtung**
*** Pauschalposition
STLB-Bau 04/2025 000
Baustelle für sämtliche, in der Leistungsbeschreibung aufgeführten Leistungen einrichten.
Menge: 1,000 psch

#### Titel 02.02 Fassade

**02.02.1 Außenwandbekl. senkrecht Profilbrett lange Feder D 24mm Fichte, Fassade**
Außenwandbekleidung, im Außenbereich, aus Profilbrettern mit Schattennut mit langer Feder (mind. 7 % der Brettbreite aber mind. 8 mm), senkrechte Schalung, ungehobelt sägerau, Dicke 24 mm, Breite 100 mm, Holzart Fichte, Gebrauchsklasse 0 DIN 68800-1, ohne chemischen Holzschutz, Befestigung sichtbar mit Edelstahlschrauben nach konstruktiver Erfordernis des AN, Unterkonstruktion wird gesondert vergütet.
Menge: 730,000 m2

**02.02.2 Zulage: Mehraufwand für Versprung/Überlappung der Außenwandbekl.**
Herstellen des Fassadenversprungs inkl. UK im Überlappungsbereich.
Die Fassade im Obergeschoss steht ca. 5cm über die Fassade im Erdgeschoss hervor. Die Überlappung der Fassade ist umlaufend im Bereich der Zwischendecke, auf einer Höhe von ca. 2,90m von OK FFB, gem. Ansichte.
Menge: 78,000 m

**02.02.3 Zulage: Anarbeiten an Sparren**
Herstellung von Anschlüssen an durchdringende Bauteile:
Sparren in den Achsen 1-19

Höhe: ca. 30 cm
Breite: ca. 30 cm
Höhe: ca. 30 cm

Abwicklung in Meter: ca. 0,9 m
Menge: 38,000 St

**02.02.4 Werkseitige Oberflächenbeschichtung Außenwandbekl. und Leibungsbekl.**
*** Bezugsbeschreibung
Ausführung als mineralisches Farbsystem, entsprechend Herstellerangaben für Holzbauteile im Außenbereich.

Beschichtungsaufbau:
- Grundbeschichtung Lignosil-Artis-Grund o.glw.
- Zwischenbeschichtung Lignosil-Artis o.glw.
- Schlussbeschichtung Lignosil-Artis o.glw.
  im vorgegebenen Farbton.

Ausführung gemäß Systembeschreibung des Herstellers
- Werkseitige Applikation unter konstanten Produktionsbedingungen,
- Untergrundvorbereitung gemäß Herstellerangaben,
- Einhaltung der erforderlichen Schichtdicken,
- Gleichmäßige deckende bzw. lasierende Oberfläche,
- UV-beständig, hoch diffusionsoffen und witterungsbeständig.
- Sichtqualität

Farbton: grün, nach Bemusterung
Holzart: Fichte

Leistungsumfang:
- Herstellung des vollständigen werkseitigen Beschichtungsaufbaus auf allen sichtbaren Oberflächen
- Qualitätssicherung und Dokumentation,
- Lieferung der fertig beschichteten Holzbauteile zur Baustelle.

Produkt: KEIM Lignosil-Artis o.glw.

Fabrikat: . . . . . . . . . . . . . . . . . . . . . .

Typ:  . . . . . . . . . . . . . . . . . . . . . .
Menge: 773,000 m²

**02.02.5 Zulage: Behandlung Schnittkanten**
Zulage zu v.b. Position: Oberflächenbeschichtung sämtlicher nachträglich entstehenden Schnittkanten auf der Baustelle.
Menge: 773,000 m²

**02.02.6 Muster**
Musterfläche der v.b. Fassade, min. 1 m2
Menge: 3,000 St

**02.02.7 Leibungsbekl. B 18,5 cm Brett D 24mm Nadelholz**
STLB-Bau 2025-04 016
Bekleidung der Leibung, im Außenbereich,
Breite Leibung '18.5' cm, aus Brettern, ungehobelt sägerau, Dicke 24 mm, Deck-/Ansichtsbreite über 180 bis 190 mm, Nadelholz, sichtbar befestigen Unterkonstruktion wird gesondert vergütet, Ausführung gemäß Zeichnung.
Menge: 225,000 m

**02.02.8 Leibungsbekl. B 13,5 cm Brett D 24mm Nadelholz**
STLB-Bau 2025-04 016
Bekleidung der Leibung, im Außenbereich,
Breite Leibung '13.5' cm, aus Brettern, ungehobelt sägerau, Dicke 24 mm, Deck-/Ansichtsbreite über 130 bis 140 mm, Nadelholz, sichtbar befestigen Unterkonstruktion wird gesondert vergütet, Ausführung gemäß Zeichnung.
Menge: 254,000 m

**02.02.9 Zulage: Werkseitige Oberflächenbeschichtung Leibungsbekl.**
*** wie Position 02.02.4
Für Leibungsbekleidung
Menge: 76,000 m²

**02.02.10 UK Traglattung Wandbekl., waagrecht, Nadelholz 30/50mm Lattenabst. 62cm, EG**
Unterkonstruktion als Traglattung passend zur Wandbekleidung, waagrechte Lattung, aus Nadelholz DIN 68365, Sortierklasse S 10 DIN 4074-1, Querschnitt 30/50 mm, Lattenabstand 62 cm, Untergrund Holz.
Menge: 364,000 m2

**02.02.11 UK Traglattung Wandbekl., waagrecht, Nadelholz 40/60mm Lattenabst. 62cm, OG**
Unterkonstruktion als Traglattung passend zur Wandbekleidung, waagrechte Lattung, aus Nadelholz DIN 68365, Sortierklasse S 10 DIN 4074-1, Querschnitt 40/60 mm, Lattenabstand 62 cm, Untergrund Holz.
Menge: 347,000 m2

**02.02.12 Zulage: Öffnungen in Fassade 3 bis 5m², Fenster, Türen**
für sämtliche zuvor beschriebenen Schichten der Fassade
Menge: 63,000 St

**02.02.13 Zulage: Öffnungen in Fassade bis 0,5m², HLS**
für sämtliche zuvor beschriebenen Schichten der Fassade
Menge: 8,000 St

**02.02.14 Zulage: Öffnungen in Fassade bis 0,5m², Einbauteile**
für sämtliche zuvor beschriebenen Schichten der Fassade
Menge: 5,000 St

**02.02.15 Insektenschutz Gitter Alu B 70mm, Sockel**
STLB-Bau 2025-04 020
Insektenschutz am unteren Abschluss der Lüftungsebene der Außenwandbekleidung als Gitter, aus Aluminium, Breite 70 mm, passend zur Bekleidung aus Holz/Holzwerkstoff, als senkrechte Bekleidung.
Menge: 86,000 m

**02.02.16 Insektenschutz Gitter Alu B 70mm, Balkon, Überlappung**
STLB-Bau 2025-04 020
Insektenschutz am unteren Abschluss der Lüftungsebene der Außenwandbekleidung als Gitter, aus Aluminium, Breite 70 mm, passend zur Bekleidung aus Holz/Holzwerkstoff, als senkrechte Bekleidung.
Menge: 101,000 m

**02.02.17 Insektenschutz Lüftungswinkel Alu B 80mm, Fenstersturz**
STLB-Bau 2025-04 020
Insektenschutz am unteren Abschluss der Lüftungsebene der Außenwandbekleidung als Lüftungswinkel, aus Aluminium, Breite 80 mm, passend zur Bekleidung aus Holz/Holzwerkstoff, als senkrechte Bekleidung.
Menge: 132,000 m

**02.02.18 Insektenschutz Lüftungswinkel Alu B 120mm, Traufe**
STLB-Bau 2025-04 020
Insektenschutz am oberen Abschluss der Lüftungsebene der Außenwandbekleidung als Lüftungswinkel, aus Aluminium, Breite 120 mm, passend zur Bekleidung aus Holz/Holzwerkstoff, als senkrechte Bekleidung.
Menge: 233,000 m

#### Titel 02.03 Stundenlohnarbeiten

**02.03.1 Meister-in sämtliche Kosten/Zuschläge**
STLB-Bau 2025-04 091
Stundenlohnarbeiten durch Meister/-in
der Verrechnungssatz für die jeweilige Arbeitskraft umfasst sämtliche Aufwendungen wie Lohn- und Gehaltskosten, Lohn- und Gehaltsnebenkosten, Zuschläge, lohngebundene und lohnabhängige Kosten, sonstige Sozialkosten, Gemeinkosten, Wagnis und Gewinn.
Menge: 10,000 h

**02.03.2 Facharbeiter-in sämtliche Kosten/Zuschläge**
STLB-Bau 2025-04 091
Stundenlohnarbeiten durch Facharbeiter/-in
der Verrechnungssatz für die jeweilige Arbeitskraft umfasst sämtliche Aufwendungen wie Lohn- und Gehaltskosten, Lohn- und Gehaltsnebenkosten, Zuschläge, lohngebundene und lohnabhängige Kosten, sonstige Sozialkosten, Gemeinkosten, Wagnis und Gewinn.
Menge: 40,000 h

**02.03.3 Bauhelfer-in sämtliche Kosten/Zuschläge**
STLB-Bau 2025-04 091
Stundenlohnarbeiten durch Bauhelfer/-in
der Verrechnungssatz für die jeweilige Arbeitskraft umfasst sämtliche Aufwendungen wie Lohn- und Gehaltskosten, Lohn- und Gehaltsnebenkosten, Zuschläge, lohngebundene und lohnabhängige Kosten, sonstige Sozialkosten, Gemeinkosten, Wagnis und Gewinn.
Menge: 40,000 h
